# 2224 - Kita Hergensweiler
Angebotsaufforderung (GAEB DA 2000 1.2, DA83)
Projekt: 2224 - K
Währung: EUR
Erstellt mit: CaliforniaX by G&W Software AG, CaliforniaX, 20.02.2026

## Zusätzlicher Text
Leistungsverzeichnis  Heizungsinstallation

Bauvorhaben:  Neubau Kita St. Ambrosius Hergensweiler
  Friedhofweg 4
  88138 Hergensweiler

Bauherr :  Gemeinde Hergensweiler
  Friedhofweg 7
  88138 Hergensweiler
  vertreten durch
  Bürgermeister Wolfgang Strohmaier

Architekt:  Schneider+Hoffmann
  Architekten partGmbB
  Rappenstraße 3
  76227 Karlsruhe

Fachplanung:  Planungsbüro Vogt und Feist
  Zwergerstraße 15
  88214 Ravensburg

Angebotsabgabe  siehe VHB Formulare

Ungepr. Angebotssumme, brutto:  ..............................................................

Gepr. Angebotssumme, brutto:  ..............................................................

.....................................................................................................................
Datum  Stempel  Unterschrift Bieter

.....................................................................................................................
Datum  Stempel  Unterschrift Fachplaner

## Zusätzlicher Text
ALLGEMEINE VORBEMERKUNGEN

1.  Kalkulationshinweise

1.1  Bei der Kalkulation ist zu berücksichtigen, dass dem Unternehmer keine Planungskosten
  entstehen. Zusätzl. Detail- und Werkstattpläne, die zur Abwicklung der Montage, besonders zu einer rationellen und formal einwandfreien Ausführung notwendig sind, sowie
  Berechnungen der Einstellwerte für die Einregulierung gehören zu der Auftragsleistung des
  Unternehmers. Hierzu gehören unter anderem auch die Werkstattzeichnungen der Verteileranlagen, Detailpläne für Aussparungen zum Einsetzen von Halterungen in Fertigteilen,
  Anordnung von Ankerschienen o. dgl. in Sicht- oder Fertigbauweisen, Verlegen von Rohrleitungen innerhalb der Schalungen von Ortbetonstützen oder -wänden während der Rohbauausführung, Fundamentpläne für Geräte und Apparate und dergleichen mehr. In den
  abgegebenen Preisen muss enthalten sein, der betriebsfertige Einbau der angebotenen
  Materialien samt allem Zubehör wie Klein- und Befestigungsmaterialien, Rohrhülsen und
  Überschubrohre für Wand- und Deckendurchführungen, Schweiß- und Dichtungsmaterialien, aller Form- und Verbindungsstücke, Verschnitt-, Verhau-, Stemm- und Verputzarbeiten, soweit diese für die Befestigungen der Rohrltg. und Anlagenteile erforderlich sind,
  sowie Rücktransport der Restmaterialien und Werkzeuge, Gestellung der für die Ausführung
  der Arbeiten notwendigen Werkzeuge, Gerüste und Maschinen etc. über den Zeitraum von
  Auftragserteilung bis zur Stellung der Schlussrechnung.

1.2  Der Bieter hat sich über die Art und den Umfang der einzelnen Leistungen genau zu
  unterrichten. Ferner hat er sich über die örtlichen Verhältnisse, insbesondere bezüglich
  Baustelleneinrichtungen, zu informieren. Die Angebotspreise sind in jedem Fall verbindlich, die Einrede eines Irrtums ist ausgeschlossen.

1.3  Bei Fabrikatsangaben mit dem Zusatz "oder gleichwertig" ist nach Aufforderung der
  Nachweis für die tatsächliche Gleichwertigkeit eines anderen angebotenen Fabrikates
  mittels vergleichender, detaillierter Beschreibung zu erbringen.
  Sollte beim Zusatz "oder gleichwertig" keine Bieterangabe erfolgen gilt das im LV beschriebene
  Produkt als angeboten.

1.4  Vor Montagebeginn hat im Einvernehmen mit der Bauleitung, mit der Heizungsfirma, evtl.
  Elektrikern und sonstige betroffenen Handwerkern eine Baubesprechung stattzufinden, um
  Rohrltg., Einrichtungsgegenstände und Geräte zu koordinieren. Im Zweifelsfall ist der
  Projektingenieur hinzuzuziehen.

1.5  Nach Auftragserteilung hat der Unternehmer sämtliche vorhandenen Unterlagen, z. B.
  Aussparungspläne anzufordern und sorgfältig auf ihre Richtigkeit und Vollständigkeit zu
  überprüfen. Abänderungswünsche sind sofort schriftlich der Bauleitung mitzuteilen. Der
  Auftragnehmer ist verpflichtet, den Projektingenieur bzw. den Auftraggeber auf evtl. Mängel
  oder Undurchführbarkeit der Pläne schriftlich hinzuweisen oder Bedenken gegen angeordnete Baumaßnahmen anzumelden. Ein Bestandteil seines Auftrages ist die Herstellung
  zusätzlicher Werkstatt- und Detailpläne nach den vorliegenden Planunterlagen sowie die
  Fertigung von Abrechnungszeichnungen in 3-facher Ausfertigung und zur Prüfung der
  Bauleitung vorzulegen.

1.6  Das vollständige Verkleben und Schützen der Einrichtungsgegenstände zum Schutze
  von Baueinflüssen aller Art und Wiederentfernen dieser Vorkehrungen ist in die Einheitspreise mit einzurechnen.

1.7  In den Montagekosten der Sanitäreinrichtungsgegenstände ist das Ausfugen zwischen
  Wänden und Einrichtungsgegenständen enthalten.

1.8  Der Auftragnehmer hat nach Auftragserteilung mit den öffentlichen Versorgungsunternehmen Kontakt aufzunehmen, die Lage der Zählereinrichtungen festzulegen und deren
  örtliche Vorschriften zu besprechen. Die Druckverhältnisse von Gas und Wasser (Ruhe-
  und Fließdruck) sowie eine Wasseranalyse sind zu beschaffen.

2.  Elektrische Anlagen

2.1  Die Verdrahtungspläne der elektr. Anlagen sind im Zusammenhang mit dem Lieferanten
  der Schaltschränke, sowie zur Verlegung der Zuteilungen der auftragnehmenden Elektrofirma vorzeitig zur Verfügung zu stellen. Für die techn. richtige Zusammenstellung und die
  Funktion der im LV enthaltenen elektr. Anlagenteile ist der Auftragnehmer verantwortlich.
  Er hat diese Auftragsteile evtl. an einen fachkundigen und konzessionierten Nebenunternehmer zu vergeben. Die bestehenden VDE-Vorschriften und die örtl. Betriebsverhältnisse und -auflagen sind zu erfragen und zu beachten.

3.  Verlegen der Rohrleitungen

3.1  Rohrleitungen sind so zu verlegen, dass keine entgegen der Planung vorgesehene Verschwächung von Mauerwerk- und Deckenteilen eintreten kann. Es wird besonders darauf
  hingewiesen, dass diese Arbeiten bei Beton- und Stahlbetonteilen nur mittels eines Bohrgerätes vorgenommen werden dürfen. Im Zweifelsfalle ist die Bauleitung vom Unternehmer zu unterrichten und der zuständige Statiker hinzuzuziehen.
  Sichtbare Decken- und Wanddurchführungen sind im Detail mit der örtlichen Bauleitung,
  wenn notwendig mit dem Projektplaner festzulegen. Bei Leitungsführung durch Brandabschnittswände oder -decken, z. B. vom Heizraum in die Nebenräume, sind Rohrhülsen
  einzubauen und mit unbrennbaren Materialien auszufüllen. Bei allen Durchbrüchen sind
  die Rohre so zu isolieren, dass Bewegungen und Ausdehnungen der Leitungen keine
  Geräusche oder Putzrisse verursachen können.
  Die unter Putz verlegten Rohrleitungen werden gegen Wärmeverluste gemäß der zur
  Zeit der Ausführung gültigen Heizungsanlagenverordnung isoliert.

3.2  Die Führung der Rohrleitungen ist mit der Bauleitung vor Beginn der Arbeiten abzusprechen. Wird dies versäumt, so werden fachlich nicht den baulichen Gegebenheiten
  und unsauber verlegte Rohrleitungen auf Kosten des Auftragnehmers geändert.
  Bei Wandinstallationen die gefliest werden, sind evtl. sämtliche Rohranschlüsse auf
  Fliesenfugen oder Fliesenachse zu legen. Vor Montagebeginn ist dieser Punkt mit dem
  Bauleiter abzuklären und die Vorlage der Fliesenverlegepläne zu verlangen. Sind keine
  besonderen Bemerkungen im Leistungsverzeichnis enthalten, muss ggf. eine entsprechende
  Mehrpreisvereinbarung mit der Bauleitung vor Montagebeginn vereinbart werden.

3.3  Sämtliche Rohrschellen und Befestigungen sind in korrosionsgeschützter Ausführung zu
  verwenden. Alle Rohrbefestigungen sind mit Weichgummieinlagen zu versehen,
  damit eine Geräuschübertragung zum Gebäude mit Sicherheit dauernd vermieden wird (s. h.
  besondere Schallschutz-Vorschriften). Sämtliche Rohre dürfen an keiner Stelle mit anderen
  Bauteilen oder Rohren in direkte Verbindung kommen. Die Verwendung von Rohrhaken ist
  nicht gestattet.

3.4  Das Festlegen von Leitungen in Wandschlitzen usw. darf nicht mit Zementmörtel erfolgen.
  Gips darf in keinem Fall verwendet werden. Anlagenteile sind gegen sonstige Verunreinigungen zu verwahren.
  Alle Verbindungsteile, wie Gewinde-, Schweiß-, Löt- und Klebeverbindungen dürfen
  erst nach der Druckprobe isoliert werden. Die Vornahme der Druckprobe ist der Bauleitung
  rechtzeitig bekanntzugeben. Wenn der Baufortschritt es erfordert, sind Druckprüfungen
  auch abschnittsweise ohne Mehrkosten vorzunehmen.
  Auf die Ausdehnungsmöglichkeit von Warmwasser- und Kunststoffleitungen ist besonders
  zu achten. Bei Frostgefahr ist auf restlose Entleerung, wenn notwendig mit Druckluft, aller
  wasserführenden Anlagenteile zu achten.

3.5  Stahlrohrverbindungen sind in Schraub-, Schweiß- oder Flanschverbindungen,
  Kupferverbindungen in Löt- oder Schraubverbindungen herzustellen. Auf gute
  Dehnungsmöglichkeit der Leitungen ist besonders zu achten.
  Die verlegten Leitungen sind nach dem Verlegen mindestens 12 Stunden mit 10 bar
  Probedruck zu prüfen.
  Bei der Verlegung von Rohrleitungen auf dem Rohfußboden ist besonders darauf zu
  achten, dass die Montage nur auf absolut trockene Unterkonstruktion erfolgt. Rückstände
  von Stoffen, welche Korrosionen verursachen können, sind vorher gründlich zu beseitigen.
  Es dürfen nur Estrichkonstruktionen verwendet werden, welche das Leitungsmaterial nicht
  angreifen.

4.  Ablaufleitungen

4.1  Die Fallstränge der Ablaufleitungen werden bis ins Untergeschoss an die bauseits vorhandenen Grundleitungen geführt. Die einzelnen Fallstränge werden nach dem letzten Abzweig
  über Dach geführt.
  Doppelabzweige und Eckdoppelabzweige sind in horizontal verlegten Strängen unzulässig.
  Bei Decken- und Mauerdurchführungen müssen die Rohre isoliert werden.

4.2  Die Anschlussleitungen von den Fallsträngen zu den Einrichtungsgegenständen sind aus
  PE-Rohren, kunststoffbeschichteten Stahlrohren oder Gussrohren herzustellen. Vor Einmündung der Fallstränge in die bauseits verlegten Grundleitungen ist ein Reinigungsstück zu
  montieren. Bei waagrecht verlegten Rohren ist dort, wo notwendig, ebenfalls eine Reinigung
  einzubauen. Nach der Rohrinstallation sind sämtliche Anschlüsse zu verschließen, Gewindeanschlüsse mit speziellen Gewindestopfen.

5.  Inbetriebnahme, Abnahme, Leistungsmessung

5.1  Bei der Wahl der Maschinen, Apparate, Armaturen, sowie der beschriebenen Materialien
  und bei der Ausführung der Anlage ist besonders darauf zu achten, dass keine Störungen
  durch Geräusche, Schwingungen und ähnl. entstehen dürfen. Amtliche Abnahmebescheinigungen sind der Bauherrschaft vor Montage der Apparate vorzulegen. Soweit auf dem Markt
  vorhanden, sollen nur Erzeugnisse mit Prüfzeichen und Ursprungsnachweis verwendet
  werden. Technische Hinweise über Anordnung, Ausführung, Anschluss und Inbetriebnahme
  von Anlagenteilen, die zur richtigen Funktion gem. den geltenden Vorschriften und den
  Regeln der Technik notwendig sind, müssen vom Auftragnehmer rechtzeitig angegeben
  werden, auch wenn diese Anlagenteile vom Auftragnehmer nur geliefert bzw. bei bauseitiger
  Lieferung nur mont. und angeschlossen werden. Diese Angaben werden vom Auftragnehmer
  ohne Aufforderung sinngemäß erwartet für Anlagenteile, die von Sub- oder Nebenunternehmern geliefert od. montiert werden. Bei der Übergabe der Anlage hat stets eine Einweisung und Erläuterung zu erfolgen. Eine Bedienungsanleitung ist an der Wand im Apparateraum anzubringen. Sollte die Anlage einer Vorabnahme unterliegen, sind hierfür alle notwendigen Unterlagen gesondert bereitzustellen.

5.2  Die Anlage ist so mit Bezeichnungsschildern auszustatten, dass Klarheit über Funktionen der
  Absperr- und Regelorgane besteht. Die Schilder sind mit der Lüftungs- und Heizungsinstallationsfirma auf die gleiche Ausführung abzustimmen.

5.3  Werden Leistungsmessungen verlangt, so sind die Messergebnisse dem Auftraggeber
  schriftlich mitzuteilen. Es sind die verschiedenen Gewährleistungen bei der Probe- bzw. der
  Betriebsabnahme nachzuweisen. Die Leistungen müssen mit den in den Leistungsbeschreibungen angegebenen Werten praktisch übereinstimmen. Die erforderlichen Messgeräte sind vom Auftragnehmer in geeichter Ausführung zur Verfügung zu stellen.

6.  Sonstiges

6.1  Den Bauwasser- und Stromanschluss stellt der Auftraggeber zur Verfügung. Die Kosten
  werden von der Gemeinde übernommen . Die erforderlichen Zuleitungen zur Verwendungsstelle sind Sache des Auftragnehmers.

6.2  Der Bauherr behält sich das Recht vor, einzelne Positionen oder gesamte Titel aus dem LV
  entfallen zu lassen. Dies ist in der Kalkulation entsprechend zu berücksichtigen.

## Zusätzlicher Text
Technische Vorbemerkungen Isolierarbeiten

1.  Kunststoff- und Blechmantelisolierung

1.1  Die Isoliermaterialien sind so auszuwählen, dass die vom vorbeugenden Brandschutz geforderten Bedingungen eingehalten werden. Es sind Isoliermaterialien nach VDI 2055 zu verwenden.
  Isolierungen mit Kunststoffummantelung aus PVC-hart Folie grundsätzlich 0,50 mm stark.
  An Stoßstellen und Längsnähten ist die Folie mindestens 30 mm zu überlappen. Für Bögen
  und Formstücke sind Abzweige zu verwenden. Stöße und Nähte sind zu nieten oder vollflächig
  zu überkleben. An den isolierenden Stellen sind Alublechabschlussmanschetten anzubringen.
  An die Rohbauisolierung bei Wand- und Deckendurchbrüchen ist sauber anzuschließen.

1.2  Isolierungen mit Alublechummantelung aus gewelltem Alublech 0,6 mm bzw. aus verzinktem
  Blechmantel. Bogen und Segmentbogen herstellen und sichern, Nähte mit Blechtreibschrauben
  oder Blindnieten befestigen.

1.3  Isolierungen mit unbesandeter Bitumenpappe für Leitungen in Kanälen und in abgehängten
  Decken, wie vor verlegen. Auf ausreichende Überlappung an den Stoßstellen ist zu achten. Für
  Bogen und Abzweige sind PVC-Formstücke zu verwenden. Die Befestigung ist mit verzinktem
  Wickeldraht bzw. mit Feranban auszuführen.

2.  Kaltwasserleitungen

2.1  Kaltwasserleitungen erhalten zur Schwitzwasserverhütung unter dem äußeren Mantel eine zusätzliche Alufolienumhüllung. Überlappungen und Stöße werden vollflächig und dampfdicht mit
  selbstklebendem Aluband überklebt. Zweckmäßig ist die Isolierung der Kaltwasserleitungen mit
  Styroporhalbschalen oder Mineralfaserhalbschalen vollflächig auf den Rohrleitungen. Bogen
  und Abzweige sind besonders sorgfältig zu verarbeiten. Über die Halbschalen wird ein dampfdifussionsdichter Aluminiumfolienmantel aufgebracht und an den Stößen und Fugen mit selbstklebender Folie verklebt.

2.2  Leitungen, Kanäle, Behälter oder Apparate, deren Oberflächen gegenüber der Umgebung geringere Temperaturen aufweisen, sind gegen Schwitzwasser dampfdiffusionsdicht zu isolieren.

2.3  Je nach äußerer Ummantelungsbefestigung (Nieten/Blechtreibschrauben) ist zum Schutz der
  Dampfsperre eine 8 mm dicke Filzauflage aufzubringen. Wird die äußere Umhüllung durch Klebebänder befestigt, kann die Filzauflage entfallen.

3.  Sonstiges

3.1  Regenfall-, Verzugs- und Entlüftungsleitungen bis 3 m nach dem Dach- oder Terrasseneinlauf
  bzw. Dachentlüftung erhalten eine Dampfsperre, wie bei den Kaltwasserleitungen beschrieben.

3.2  Die Isolierung ist gem. Werkvorschrift während der Rohrmontage zu verlegen. An Schweißnähten oder Muffen ist der Schlauch zu unterbrechen und nach erfolgter Druck- und Dichtheitsprobe sauber zu ergänzen. Alle Stöße sind einwandfrei dampfdicht m. werkseitig vorgeschriebenem
  Spezialkleber oder Aluklebefolie etc. zu verkleben.

3.3  Armaturenisolierungen für Ventile, Schmutzfänger etc. für warmgehende Leitungen erfolgen mit
  Blechschieberklappen in Längs- oder Querteilung  aus verz. Stahlblech oder Aluminium entspr.
  Rohrisolierungen, mit Metallspannbänder und Schnellverschlüssen befestigt. Solche für kaltgehende Leitungen entweder diffusionsdicht mit Blechkappen wie vor, ausgespritzt od. mit konfektionierten Kautschukplatten bzw. vorgefertigten Armaturenbausätzen vollflächig verklebt.

3.4  Isolierungen von Lüftungskanälen mittels Mineralfaserplatten oder -matten einseitig mit Alufolie
  auf Kraftpapier kaschiert, vollflächig auf die Kanalwandung kleben. Sämtliche Stöße und Kanten sind mit selbstklebender Alufolie dampfdicht zu überkleben. Ausschnitte mit den notwenigen
  Einfassungen sind im Einheitspreis enthalten.

3.5  Bei Anordnung von Isolierungen an Rohrleitungen, welche auf dem Rohfußboden verlegt sind,
  ist besonders darauf zu achten, dass die Montage nur auf absolut trockenen und sauberen Un-
  terkonstruktionen erfolgt. Die Ausführung der Isolierungen im Bereich der Fußbodenleitungen
  ist vom Auftragnehmer besonders sorgfältig zu überwachen.

3.6  Der Auftragnehmer hat dafür zu sorgen, dass andere Firmen z. B. Verputzfirmen, die Rohrleitungen und Isolierungen sorgfältig abdecken und nach erfolgter Ausführung dieser Arbeiten den
  Schutz dieser Isolierung entfernen. Ohne Rücksprache der Bauleitung darf kein Verschließen d.
  Wandschlitze und Aussparungen ohne vorherige Abnahme der Isolierung erfolgen.

3.7  Die Garantieleistung erstreckt sich insbesondere auch darauf, dass die Güte der Materialien und
  der Erfolg der Wärmedämmung nicht durch Feuchtigkeit, Kleber, wasserabweisende Spezialmittel oder sonstige chemische oder physikalische Einflüsse wie z. B. fehlende Maßhaltigkeit beeinträchtigt wird. Der Auftragnehmer kann sich nicht damit entlasten, dass ihm die Beeinträchtigungsmöglichkeiten nicht bekannt gewesen sein sollen, oder dass er sie nicht erkennen konnte.

## Zusätzlicher Text
Technische Vorbemerkungen Schallschutz Heizung und Sanitär

1.  Rohrbefestigungen
  Um das Rohrnetz vom Baukörper zu trennen, sind folgende Baumaßnahmen zu treffen:
  Die Innenseite der Rohrschellen ist um soviel größer als der Rohraußendurchmesser zu wählen,
  dass das Einlegen eines Vollgummistreifens gewährleistet wird. Die Einlagen sind so zu sichern,
  dass dieselben durch die Dehnbewegung der Rohrleitungen nicht herausgeschoben werden können. Handelsübliche Rohrschellen mit schalldämmender Einlage sind zulässig, wenn die Einhaltung der erforderlichen Schalldämmung durch Zulassungsbescheid nachgewiesen werden kann.
  Grundsätzlich dürfen für sämtliche Befestigungen der Rohre, Apparate und sonstige Anlagenteile
  nur Rohrschellen mit körperschalldämmenden Einlagen verwendet werden. Auf d. schalldämpfende Ausführung der Führungs- und Festpunkte ist besonders zu achten. Die Verwendung
  von Rohrhaken ist nicht gestattet. Bei Heizkörperanschlussleitungen können bei engen
  Schlitzverhältnissen z. B. Armaflexschläuche (oder gleichwertig) 9 mm Wandstärke verwendet
  werden. Kalt-, Warm- und Zirkulationsleitungen sind wenigstens mit "misselfix-schlauch"
  (oder gleichwertig) mit Dampfsperre zu umhüllen, ebenso Schmutz- und Regenwasserleitungen
  die eingemauert werden. Wandeinbauventile sind wie Rohrleitungen zu isolieren.

2.  Wand- und Deckendurchführung
  Bei Wand- und Deckendurchführungen sind die Rohre mit Manschetten wie z. B. Mineralwolle auf Bitumenpapier oder ähnlichem zu ummanteln. Die Isolierung muss auf jeder Seite der Wand ohne Decke mindestens 5 cm überstehen. Bei Ausführung der Gipserarbeiten ist darauf zu achten, dass die Isolierung nicht entfernt wird. Bei sichtbaren Wanddurchführungen ist nach Fertigstellung der Wandoberfläche die Isolierung bündig mit dieser abzuschneiden und mit zweiteiligen Rosetten abzuschließen.

3.  Heizkörperbefestigungen
  Es sind Heizflächenkonsolen und -halter in schalldämmender Ausführung mit Kunststoffeinlage zu verwenden.

4.  Sanitäre Einrichtungsgegenstände
  Sämtliche Spülkästen sind durch Zwischenlagen von weichen Vollgummischeiben körperschallgedämmt zu befestigen. Die Dusch- und Badewannen sind schallgedämmt so einzubauen, dass die Wannenfüße auf Weichgummiunterlagen mit Stahlblechabdeckung auf die Stahlbetondecke gestellt wird. Sollten die Wannenfüße auf den schwimmenden Estrich gestellt werden, so muss dies mit dem Bauleiter oder Fachplaner abgesprochen werden. Die Wanne ist frei vor der gefliesten Wand zu montieren u. ist mit Kitt u. Wandanschlussprofilen abzudichten. Alle Waschtische, Handwaschbecken, Wandklosettkörper, Wandbidet, Ausgussbecken, Spülen etc. dürfen keinen direkten Kontakt mit der Wand besitzen. Sämtliche Berührungsstellen sind mit Schalldämmstreifen zu hinterlegen. Sämtliche erforderlichen Dichtmittel und Auflagenmaterialien sind in die Einheitspreise einzukalkulieren.

5.  Rauchrohreinführung
  Die Rauchrohrschornsteineinführung hat mit doppelter schallgedämmter Wandhülse zu erfolgen.

6.  Akustische Emissionswerte
  Die Schallschutzwerte nach DIN 4109 (neueste Fassung) sind einzuhalten.
  Auf Wunsch d. Bauherrn und insbesondere bei möglicherweise zu erwartenden Beanstandungen, sind vom Auftragnehmer die Werte vor zumessen und darüber ein Messprotokoll anzufertigen. Die Kosten werden hierfür nicht erstattet.

## Zusätzlicher Text
Allgemeine Vorbemerkungen

Insgemeinkosten für

-  Frachten,
-  An- und Abfuhr der Materialien,
-  Werkzeug- und Gerüststellung,
-  Montageaufsicht,
-  Erstellung der Werks- und Detailpläne,
-  Abpressen und Prüfen der Leitungen,
-  betriebsfertige Übergabe usw.,

sind nach VOB Nebenleistungen und werden nicht besonders vergütet. Anfallende Kosten sind mit den Einheitspreisen abgegolten.

Sämtliche Folgeinstallationen sind mit dem Bauherrn bzw. mit der Bauleitung abzustimmen.

Bemerkungen zum Leistungsverzeichnis:

Der Auftraggeber behält sich vor, einzelne Positionen oder ganze Titel aus dem beschriebenen Leistungsumfang heraus zu nehmen und nicht zu beauftragen.

Beinhaltet eine Leistungsposition in der Leistungsbeschreibung eine Produktangabe mit dem Zusatz "oder gleichwertig" und wird vom Bieter dazu eine Produktangabe verlangt, ist das Fabrikat (insbesondere Herstellerangabe und Typenbezeichnung) anzugeben. Wenn der Bieter nichts in die vorgegebenen Zeilen einträgt, gilt das vorgegebene Produkt als angeboten.

Soweit im Leistungsverzeichnis auf technische Spezifikationen (z.B. nationale Normen, mit denen europäische Normen umgesetzt werden, europäische technische Zulassungen, gemeinsame technische Spezifikationen, internationale Normen) Bezug genommen wird, werden auch ohne den ausdrücklichen Zusatz "oder gleichwertig", immer gleichwertige technische Spezifikationen verlangt.

Das Leistungsverzeichnis ist wie vorgegeben auszufüllen. Zu jeder Position sind die Einheitspreise für Lieferung und Montage auszufüllen. Das ausgefüllte Leistungsverzeichnis ist als pdf- und gaeb-Datei auf der Vergabeplattform einzureichen.

## Zusätzlicher Text
Revisionsunterlagen nach Vorgabe Auftraggeber

Der Auftragnehmer hat im Rahmen seines Leistungsumfangs als Nebenleistung alle in VOB Teil C genannten Unterlagen zusammen zu stellen. Dazu gehören insbesondere auch Betriebs- und Wartungsanweisungen und Ersatzteillisten.
Er hat diese Unterlagen dem Auftraggeber spätestens eine Woche vor der Abnahme in einfacher Ausfertigung zur Prüfung, nach Prüfung jedoch in 3-facher Ausführung zu übergeben. Eine Vergütung erfolgt insofern nicht.
Für die Ausführung der Revisionsunterlagen werden vom Auftraggeber Vorgaben festgelegt.
Das Nicht-Vorliegen der Revisionsunterlagen zum Zeitpunkt der Abnahme oder eine grobe Abweichung von den Vorgaben für die Revisionsunterlagen stellt einen gravierenden Mangel dar.
Vorgaben für die Erstellung von Revisionsunterlagen:
-die Revisionsunterlagen in Papierform müssen in automatisch kopierfähiger Form vorgelegt werden (das bedeutet ohne Bindungen, Heftungen, Klammern etc.)
-Für die Revisionsunterlagen ist verbindlich nachfolgende Gliederung anzuwenden
-Unterlagen innerhalb der einzelnen Gliederungspunkte sind in alphabetischer Reihenfolge zu sortieren
-In sämtlichen allgemeinen Dokumenten, die nicht ausschließlich die eingebaute Komponente beschreiben, ist die entsprechende Komponente oder deren Ausprägung eindeutig kenntlich zu machen
-Es werden keine allgemeinen Produktkataloge akzeptiert
-Es werden ausschließlich Unterlagen in deutscher Sprache akzeptiert.

Verbindliche Gliederung:
Inhaltsverzeichnis
1.Anlagenbeschreibung
(umfasst eine stichpunktartige Beschreibung der Installationen)
2.Protokolle
(Umfasst unter anderem: Protokoll der vorgenommenen Vorabnahmen/Sichtabnahmeprotokolle, Protokolle Abnahmen, Protokolle Mängelbeseitigung, Protokolle TÜV/TÜH-Abnahmen, Bescheinigung über Einhaltung der VDE- und DIN-Normen Bauartenzulassungen, Messprotokolle Einregulierungsmessung (Ist/Soll-Gegenüberstellung), Bestätigung über den fachgerechten Einbau der Brandschutzdurchführungen, Errichterbescheinigungen nach EnEV/GEG, Protokolle Druckproben, Prüfprotokolle für elektr. Anlagen sämtlicher Stromkreise, Protokoll Einweisung Betriebspersonal)
3.Schemata
(Umfasst z.B.: Strangschemata, Regelschemata, elektrische Schemata)
4.Bedienung und Wartung
(Umfasst z.B.: Bedienungsanleitungen, Notfallplan über die wichtigsten Funktionen der Anlage Wartungsanweisungen, Schmierpläne, Wartungsangebot auf Basis Wartungschecklisten)
5.Grundlagen der Montageplanung
(Umfasst z.B.: eigene oder von der Fachplanung bereitgestellte Berechnungen, eigene oder von Fachplanung oder Herstellern zugearbeitete Auslegungen verbauter Komponenten)
6.Herstellerunterlagen
(Umfasst z.B.: Herstellerprospekte (mit Kennzeichnung aller eingesetzten Komponenten), Unterlagen mit Kennlinien für eingesetzte Komponenten mit Kennzeichnung der Betriebspunkte, Gerätekartei mit Fabrikatsliste und Ersatzteilliste aller eingesetzten Komponenten)
7.Unterlagen Elektro
(Umfasst z.B.: Stromlaufpläne und Klemmenpläne, Schaltschrankstückliste (Menge, Fabrikat, Bestellnr., Typenbezeichnung, Positionsbezeichnung lt. Stromlaufplan), Schaltschrankansicht (Außenansicht, Innenansicht, Querschnitt), Funktionsbeschreibung der Anlage, Kabellisten (Kabelart, Querschnitt, Adernzahl, Kabellänge, Ziel-/Endpunkt),  Stromaufnahme / Einstellwerte Schutzorgane)
8.Regelung
(Umfasst z.B.: Beschreibung der Regelungsfunktionen, Regelschemata mit eingetragenen Regelparametern)
9.Revisionspläne
(Umfasst z.B.: Revisionspläne, Gerätezeichnungen, Übersichtspläne)
Sind für einen der genannten Gliederungspunkte keine Unterlagen beizubringen, bleibt der Gliederungspunkt leer.

Revisionsunterlagen sind auf alle Einheitspreise umzulegen und werden nicht gesondert vergütet

## 420 - Heizungstechnik HGW
Datum: 20.02.2026

### 01 Heizungsinstallation Los 1

#### 01.01 Titel Wärmepumpe mit Zubehör

*Hinweis: Wärmepumpe mit Erdwärmesonden*
Wärmepumpe mit Erdwärmesonden

Fabrikat:

MAX WEISHAUPT GMBH
Niederlassung Wangen
Mühlweg 7
88239 Wangen

o.glw.

Fabrikat:  '........................................'

Typ:  '........................................'

Fabrikat gilt für die nachfolgenden Positionen:

*Hinweis: Erdwärmesonden*

*Hinweis: Vorbemerkung*
Vorbemerkung

1  Grundlagen
Der Lieferumfang muss einer kompletten, voll funktions- und betriebsfähigen Anlage nach dem
neuesten Stand der Technik entsprechen.

2  Richtlinien / zusätzliche technische Vertragsbedingungen
Für alle durchzuführenden Arbeiten gelten die allgemein anerkannten Regeln der Technik mit
den einschlägigen Richtlinien und Normen, insbesondere:

-  VDI 4640: Thermische Nutzung des Untergrundes (sowie die hier enthaltenen Normen
und Richtlinien)
-  DIN 4021: Aufschluss durch Schürfe und Bohrungen sowie Entnahme von Bodenproben
-  DIN 4022: Benennen und Beschreiben von Boden und Fels
-  DIN 4023: Baugrund- und Wasserbohrungen, zeichnerische Darstellung der Ergebnisse
-  DIN 4124: Baugruben und Gräben; Böschungen, Verbau, Arbeitsraumbreiten
-  DIN V 4279-7: Innendruckprüfung von Druckrohrleitungen für Wasser - Druckrohre aus
Polyethylen geringer Dichte PE-LD, Druckrohre aus Polyethylen hoher Dichte PE-HD (PE
80 und PE 100), Druckrohre aus vernetztem Polyethylen PE-Xa, Druckrohre aus
weichmacherfreiem Polyvinylchlorid PVC-U
-  DIN 8074: Rohre aus Polyethylen (PE) – PE 63, PE 80, PE 100, PE-HD – Maße
-  DIN 8075: Rohre aus Polyethylen (PE) – PE 63, PE 80, PE 100, PE-HD – Allgemeine
Güteanforderungen, Prüfung
-  DIN 16963: Rohrverbindungen und Rohrleitungsteile für Druckrohrleitungen aus
Polyethylen hoher Dichte (PE-HD); Bunde für Heizelement-Stumpfschweißung, Flansche,
Dichtungen; Maße
-  DIN 18300: Erdarbeiten
-  DIN 18301: Bohrarbeiten
-  DIN 18302: Brunnenbauarbeiten
-  DIN 18305: Wasserhaltungsarbeiten
-  DVS 2207-1: Schweißen von thermoplastischen Kunststoffen - Heizelementschweißen
von Rohren, Rohrleitungsteilen und Tafeln aus PE-HD
-  DVGW Arbeitsblatt W 110, W 114, W 115,  W 116, W 120
-  ZTVE-StB 94: Zusätzliche technische Vertragsbedingungen und Richtlinien für
Erdarbeiten.
-  Leitlinien Qualitätssicherung Erdwärmesonden (LQS EWS), Ministerium für Umwelt, Klima
und Energiewirtschaft Baden-Württemberg, aktuelle Version

3  Anforderungen
Vor Abgabe des Angebotes hat sich der Bieter über Art und Umfang der Leistungen sowie der
Örtlichkeit und den sonstigen Ausführungsunterlagen vertraut zu machen.

Etwaige  Maßnahmen  zur  Beherrschung  von  gespannten  bzw.  artesisch  gespannten
Grundwasserführungen  oder  Gasführungen  wie  zum  Beispiel  Mengen-  und  Druckmesser,
Zusatzmulden,  Schlammpumpen,  Ableitungsschläuche  und  Abtransport  Möglichkeiten
(Saugwagen),  Erdsondenpacker  oder  Schwerspülung  sind  vorzuhalten  und  bei
Auftragserteilung nachzuweisen.

Der  Auftragnehmer  hat  den  Nachweis  einer  Haftpflichtversicherung  mit  einer
Deckungssumme von mindestens 10 Mio. € dem Angebot beizulegen. Die Versicherungspolice
ist  auf  Verlangen  vorzuweisen.  Für  erhöhte  Georisiken  (artesische  Verhältnisse  oder
Gasführung)  ist  grundsätzlich  ein  geeigneter  Versicherungsschutz  zu  gewährleisten
(Arteserversicherung).
 Der AN muss als Fachfirma nach DVGW W 120-2, DVGW GW 301 und nach WHG TÜV Süd
zertifiziert sein sowie vergleichbare Referenzen vorweisen.

Darüber  hinaus  hat  der  Bieter  bei  Abgabe  des  Angebotes  nachzuweisen,  dass  er  sich
verpflichtet  hat  über  den  Bundesverband  Wärmepumpen  jederzeit  unangekündigte
Überwachungen  durch  qualifizierte  Auditoren  der  Zertifizierungsstellen  auf  ihren  Baustellen
zuzulassen (BMS).

Ein qualifizierter Bohrmeister nach DVGW W 120 ist durch den AN zu benennen und hat die
Bohrarbeiten entsprechend DIN 18301 durchzuführen.

Während  der  Bauzeit  sind  noch  nicht  angeschlossene  Erdwärmesonden  zum  Schutz  vor
Verunreinigungen mit Kappen dicht zu verschließen.

Das erforderliche Bohrverfahren ist durch das Bohrunternehmen wählbar und kann unter
Einhaltung der wasserrechtlichen Vorschriften der Bodenklasse angepasst werden.

*Hinweis: Planung der Erdsondenanlage*

**01.01.0001 Erstellen der Unterlagen**
Erstellen der Unterlagen
zur Beantragung einer wasserrechtlichen Erlaubnis für den Bau und Betrieb einer Erdsondenanlage bei den zuständigen Behörden. Anfallenden Gebühren gehen zu Lasten des Auftraggebers. Die Ausarbeitung von geologischen Gutachten wird gesondert berechnet.
Menge: 1,000 St

**01.01.0002 Zeichnerische Darstellung der Bohrarbeiten**
Zeichnerische Darstellung der Bohrarbeiten
bestehend aus: Schichtenverzeichnis und
zeichnerische Darstellung im Säulenprofil.
Lageplan mit eingezeichneten Bohrpunkten.
Menge: 1,000 psch

**01.01.0003 Festlegen und Einmessen des Bohrpunktes**
Festlegen und Einmessen des Bohrpunktes
nach Abstimmung mit Bauwerks- und Anlagenplaner vor Beginn der Maßnahme.
Menge: 3,000 St

**01.01.0004 Nachweis der Anlagenauslegung**
Nachweis der Anlagenauslegung
durch thermische Simulation (EED 3.16) gemäß VDI-Richtlinie 4640.
Menge: 1,000 St

*Hinweis*

*Hinweis: Bohr- und Ausbauarbeiten*

**01.01.0005 An- und Abtransport der gesamten Baustelleneinrichtung, Geräte, Maschinen und Werkzeuge für die Bohrarbeiten.**
Menge: 1,000 psch

**01.01.0006 Einrichten und Vorhalten der Baustelle**
Einrichten und Vorhalten der Baustelle
einschließlich aller Hilfseinrichtungen sowie
Nebenarbeiten; Abbrechen und Aufräumen
des Baustellenplatzes nach Abschluss der
gesamten Arbeiten.
Menge: 1,000 psch

**01.01.0007 Herstellung der Erdsondenbohrungen in (Bdkl. 1-7)**
Herstellung der Erdsondenbohrungen in (Bdkl. 1-7)
in einem geeigneten Bohrdurchmesser (max. 152 mm) einschließlich:
- allen erforderlichen Hilfsverrohrungen
- Entnahme und Aufbewahrung von Bohrproben
- Führen eines Schichtenverzeichnisses,
Wasserstandsmessungen
- Doppel-U-Sonde 40 x 3,7 mm, PE 100-RC
- Druck- und Durchflussprüfung gemäß VDI 4640
- Verpressung mit markiertem thermisch verbessertem frost- und tauwechselbeständigem
Hinterfüllmaterial (>2,0 W/m*K)
(inkl. 20% Mehrverbrauch) einschließlich
automatischer Qualitätskontrolle der
Ringraumabdichtung
- verschuldensunabhängige Versicherung
Menge: 600,000 m

**01.01.0008 An- und Abtransport von Absetzmulden**
An- und Abtransport von Absetzmulden
inklusive Entsorgung des Bohrguts.
Menge: 1,000 psch

**01.01.0009 Einsatz eines Saug- und Spülfahrzeugs**
Einsatz eines Saug- und Spülfahrzeugs
Abrechnung erfolgt nach tatsächlichem Aufwand
Menge: 10,000 m3

*Hinweis*

*Hinweis: Primärkreis Anschlussarbeiten*

**01.01.0010 An- und Abtransport der gesamten**
An- und Abtransport der gesamten
Baustelleneinrichtung, Geräte, Maschinen
und Werkzeuge für die Anschlussarbeiten.
Einrichten und Vorhalten der Baustelle
einschließlich aller Hilfseinrichtungen
sowie Nebenarbeiten; Abbrechen und
Aufräumen des Baustellenplatzes nach
Abschluss der gesamten Arbeiten.
Menge: 1,000 psch

**01.01.0011 Auf- und Abbau, sowie Umsetzen der Bohranlage inklusive aller Hilfseinrichtungen an jedem einzelnen Bohransatzpunkt.**
Menge: 1,000 St

**01.01.0012 Herstellen und Wiederverfüllen eines Leitungsgraben (Bkl. 1, 3-5) für die horizontalen Anbindeleitung.**
Herstellen und Wiederverfüllen eines Leitungsgraben (Bkl. 1, 3-5) für die horizontalen Anbindeleitung.
Die Aushubtiefe beträgt max. 1,0 m unter Gelände.
Die Grabenbreite wird so gewählt, dass die
Verlegearbeiten fachgerecht ausgeführt werden können. Das Aushubmaterial wird seitlich gelagert und verdichtet wiedereingebaut. Die Entsorgung
von überschüssigem Aushubmaterial erfolgtbauseits.
Menge: 40,000 m

**01.01.0013 Ausheben der Baugrube (Bkl. 1, 3-5) für die Herstellung eines Verteilerschachtes in**
Ausheben der Baugrube (Bkl. 1, 3-5) für die Herstellung eines Verteilerschachtes in
geeigneter Tiefe Herstellen einer Kiestragschicht. Das Aushubmaterial wird seitlich gelagert und verdichtet wiedereingebaut.
Die Entsorgung von überschüssigem
Aushubmaterial erfolgt bauseitig.
Menge: 1,000 St

**01.01.0014 Vor- und Rücklaufleitungen DA 40 x 3.7 mm, PE-RC 100 PN 16, SDR 11 einschl. Rohrzusammenführungen am Sondenkopf und alle erforderlichen Verbindungs- und Formstücke liefern und montieren. Gesamtanschlusslänge (VL + RL)**
Menge: 524,000 St

**01.01.0015 Wasserdichter PE-Verteilerschacht inkl. Verteiler**
Wasserdichter PE-Verteilerschacht inkl. Verteiler
(1,5 to belastbar) in geeignetem Querschnitt für 3 Erdwärmesonden inkl. Durchflussmesser an jedem Vorlauf, Kugelhähne an jedem Rücklauf,
Füll- und Entleereinrichtung sowie allen
erforderlichen Form- und Verbindungsstücke liefern und montieren.

Das Versetzen bzw. Ausrichten der Schachtabdeckung
erfolgt bauseitig.
Menge: 1,000 St

**01.01.0016 Vor- und Rücklaufleitungen DA 63 x 5,8 mm, PE**
Vor- und Rücklaufleitungen DA 63 x 5,8 mm, PE
100 RC, PN 16, SDR 11 von der Verteileranlage bis
zum Gebäude und alle erforderlichen Verbindungs-
und Formstücke liefern und montieren.
Gesamtanschlusslänge (VL + RL)
Menge: 10,000 St

**01.01.0017 Waagerechte Kernbohrungen mit einem Durchmesser von 150 mm**
Waagerechte Kernbohrungen mit einem Durchmesser von 150 mm
und einer Bohrlänge von max. 300 mm in Beton inklusive Abdichtung gegen drückendes Wasser.
Menge: 2,000 St

**01.01.0018 Globohahnen 2" sowie alle erforderlichen**
Globohahnen 2" sowie alle erforderlichen
Verbindungsmittel in Edelstahl liefern und
montieren
Menge: 2,000 St

**01.01.0019 Liefern, Mischen und Einbringen der**
Liefern, Mischen und Einbringen der
Wärmeträgerflüssigkeit (Wasser-Ethylen-
glykol-Gemisch. Glykolanteil max. 25 %)
einschließlich:
- Druck- und Durchflussprüfung nach VDI 4640
inkl. Druckprotokoll
- Entlüften der gesamten Erdwärmesondenanlage.
Menge: 1900,000 l

**01.01.0020 Stahlplatten**
Stahlplatten
als Sondenschutz auslegen, vorhalten und nach Abschluss der Arbeiten aufnehmen. Eventuelle Frachtkosten für den An- und Abtransport durch eine Spedition müssen hier mit eingerechnet werden.
Menge: 3,000 St

**01.01.0021 Druckprüfung der gesamten Erdwärmesondenanlage**
Druckprüfung der gesamten Erdwärmesondenanlage
nach VDI 4640 einschließlich Datenerfassung und Protokoll.
Menge: 1,000 psch

**01.01.0022 Durchführung eines hydraulischen Abgleiches inklusive Protokollierung.**
Menge: 1,000 psch

*Hinweis*

*Hinweis: Dokumentation*

**01.01.0023 Dokumentation der Bohr- und Ausbauarbeiten**
Dokumentation der Bohr- und Ausbauarbeiten
gemäß den wasserrechtlichen Auflagen bestehend aus Schichtenverzeichnissen, zeichnerische Darstellung in Säulenprofilen, Ausbaupläne, Verpressprotokolle, Protokolle über Druck- und Durchflussprüfungen je Bohrung/Sonde, Protokolle über Druck- und Durchflussprüfungen der Hauptleitungen, Prüfberichte der Erdwärmesonden, Photodokumentation, Revisionspläne. Die Übergabe erfolgt in Papierform (2-fach) und digital.
Menge: 1,000 psch

**01.01.0024 Aus den Dokumentationsunterlagen ist ein Fertigstellungsbericht**
Aus den Dokumentationsunterlagen ist ein Fertigstellungsbericht
gemäß den behördlichen Auflagen zusammenzustellen und sowohl der zuständigen Bergbehörde gemäß den Anforderungen zuzusenden. Inkl. Inhaltsverzeichnis und Anlagenbeschreibung.
Menge: 1,000 St

*Hinweis*

*Hinweis: Anlagentechnik*

*Hinweis: Fabrikatshinweis Wärmepumpe*
Fabrikatshinweis Wärmepumpe

Fabrikat:

MAX WEISHAUPT GMBH
Niederlassung Wangen
Mühlweg 7
88239 Wangen

o.glw.

Fabrikat:  '........................................'

Typ:  '........................................'

Fabrikat gilt für die nachfolgenden Positionen:

**01.01.0025 WWP S 35 ID**
WWP S 35 ID
Weishaupt Sole/Wasser-Wärmepumpe mit zwei Leistungsstufen
(Niedertemperatur)
Typ WWP S 35 ID

- Aufstellungsort: innen
- Touchdisplay
- Vorlauftemperatur max. 62 °C
- Gehäuse pulverbeschichtet

Heizungs-Wärmepumpe für Innenaufstellung mit integrierter Regelung und
Touchdisplay für komfortable und intuitive Bedienung.

Variable Anschlussmöglichkeiten für die Sole- und Heizungsanschlüsse
an der Gehäuserückwand.

Schalloptimiert durch isoliertes Metallgehäuse, integrierte
Körperschallentkopplung mit frei schwingender Verdichter-Grundplatte
erm
öglicht den direkten Anschluss an das Heizsystem, Zugang für
Servicearbeiten von vorne und links, auf der rechten Seite ist kein
Mindestabstand erforderlich.

Hohe Leistungszahlen durch elektronisches Expansionsventil,
COP-Booster und elektronische Pumpenregelung in Abhängigkeit der
Temperaturspreizung im Sole- und Erzeugerkreis.

Sensorische Überwachung des Kältekreises für hohe Betriebssicherheit
und integrierter Wärmemengenzählung (Anzeige der berechneten
Wärmemenge für Heizen und Trinkwasserbereitung am
Wärmepumpenmanager WPM).

Universalbauweise mit zwei Verdichtern zur Leistungsanpassung,
optionaler Warmwasserbereitung und flexiblen Erweiterungsmöglichkeiten
für:
- bivalent oder bivalent regenerative Betriebsweise
- Verteilsysteme mit ungemischten und gemischten Heizkreisen.

Sanftanlasser, Vor- und Rücklauffühler integriert, Schmutzfänger für
Solekreis, Außenfühler (Norm NTC-2), Umwälzpumpen für Sole- und
Heizkreis im Lieferumfang (freie Pressung
beachten).

Die Wärmepumpe entspricht den gültigen Normen und
Sicherheitsvorschriften sowie den technischen Anschlussbedingungen
(TAB) der EVU.

Bedienung:

Das farbige Touchdisplay zeigt bereits auf dem Startbildschirm die
wichtigsten Informationen an. Die Einstellungen können einfach und
intuitiv vorgenommen werden. Durch die Aufteilung in drei Ebenen
(Favoriten, End- und Fachkunde) können die Einstellungsmöglichkeiten
bei Endkunden auf eine relevante Auswahl beschränkt werden. Feh
leinstellungen in sicherheitsrelevanten Bereichen werden so vermieden.

Im sogenannten Nachtmodus wird nur die Temperaturangabe negativ
dargestellt. Die dunkle Oberfläche verschmilzt mit der geschlossenen
Klappe zu einer eleganten Einheit.

Technische Daten:

Aufstellung / Farbe: innen / weiß (ähnlich RAL 9003)

Temperatur-Betriebsgrenzen:
- Heizwasser / Sole: 62 °C / -5 °C
- Sole: -5 °C bis +25 °C

Wärmeleistung / Leistungszahl:
- bei B0/W35*
1 Verdichter: 18,40 kW / 5,20
2 Verdichter: 34,80 kW / 4,80

Elektrische Nennaufnahme:
- bei B0/W35: 7,25 kW
- max. Aufnahme: 14,50 kW

Kältemittel R410A: 10,90 kg
Soledurchsatz (Wärmequelle) / freie Pressung: 8,2 m3/h / 64000 Pa
Heizwasserdurchfluss / freie Pressung: 6,1 m3/h / 50000 Pa
Abmessungen (B x T x H)**: 1000 x 800 x 880 mm
Gewicht (inkl. Verpackung): 315 kg
Steuerspannung: 230 V
Lastspannung: 3 / 400 V / 50 Hz
Anlaufstrom mit Sanftanlasser: 23 A
Geräteanschluss für Heizung: G 1 1/2" A
Geräteanschluss für Wärmequelle: G 1 1/2" A

Dabei bedeuten z. B. B0/W35:
Wärmequellentemperatur 0 °C,
Wärmeaustrittstemperatur 35 °C.

**
Beachten Sie, dass für Rohranschluss, Bedienung und Wartung zusätzlich
Platz benötigt wird.

Energieeffizienzkennzeichnung der
Wärmepumpe VL 35 °C (LT):
Klasse für die jahreszeitbedingte Raumheizungs-Energieeffizienz (A+++
- D): A+++
Jahreszeitbedingte Raumheizungs-Energieeffizienz: 201 %
Jährlicher Energieverbrauch als Endenergie: 13778 kWh
Wärmenennleistung: 35 kW

Energieeffizienzkennzeichnung der Wärmepumpe VL 55 °C (HT):

Klasse für die jahreszeitbedingte Raumheizungs-Energieeffizienz (A+++
- D): A++
Jahreszeitbedingte Raumheizungs-Energieeffizienz: 140 %
Jährlicher Energieverbrauch als Endenergie: 17979 kWh
Wärmenennleistung: 32 kW

Temperaturregler (Klasse II): 2 %
Schallleistungspegel Lwa in Innenräumen: 58 dB

Im Lieferumfang enthalten:
- 1 Stück x WWP S 35 ID
- 2 Stück x Umwälzpumpen

Diese Position beinhaltet folgende Unterpositionen:
Weishaupt Sole/Wasser-Wärmepumpe
mit zwei Leistungsstufen
(Niedertemperatur)
Typ WWP S 35 ID

- Aufstellungsort: innen
- Touchdisplay
- Vorlauftemperatur max. 62 Grad C
- Gehäuse pulverbeschichtet

Heizungs-Wärmepumpe für Innenaufstellung
mit integrierter Regelung und Touchdisplay für komfortable und intuitive
Bedienung.
Variable Anschlussmöglichkeiten für die
Sole- und Heizungsanschlüsse an der
Gehäuserückwand.
Schalloptimiert durch isoliertes
Metallgehäuse,
integrierte Körperschallentkopplung mit
frei schwingender Verdichter-Grundplatte
ermöglicht den direkten Anschluss an das
Heizsystem,
Zugang für Servicearbeiten von vorne und
links, auf der rechten Seite ist kein
Mindestabstand erforderlich.
Hohe Leistungszahlen durch
elektronisches Expansionsventil,
COP-Booster und elektronische
Pumpenregelung in Abhängigkeit der
Temperaturspreizung im Sole- und
Erzeugerkreis.
Sensorische Überwachung des Kältekreises
für hohe Betriebssicherheit und
integrierter Wärmemengenzählung (Anzeige
der berechneten Wärmemenge für Heizen
und Trinkwasserbereitung am
Wärmepumpenmanager WPM).
Universalbauweise mit zwei Verdichtern
zur Leistungsanpassung, optionaler
Warmwasserbereitung und flexiblen
Erweiterungsmöglichkeiten für:
- bivalent oder bivalent regenerative
Betriebsweise
- Verteilsysteme mit ungemischten und
gemischten Heizkreisen.
Sanftanlasser, Vor- und Rücklauffühler,
integriert, Schmutzfänger für Solekreis
und Außenfühler im Lieferumfang.
Die Wärmepumpe entspricht den gültigen
Normen und Sicherheitsvorschriften sowie
den technischen Anschlussbedingungen
(TAB) der EVU.

Bedienung:

Das farbige Touchdisplay zeigt
bereits auf dem Startbildschirm die
wichtigsten Informationen an. Die
Einstellungen können einfach und
intuitiv vorgenommen werden.Durch
die Aufteilung in drei Ebenen
(Favoriten, End- und Fachkunde) können
die Einstellungsmöglichkeiten bei
Endkunden auf eine relevante Auswahl
beschränkt werden. Fehleinstellungen
in sicherheitsrelevanten Bereichen
werden so vermieden.
Im sogenannten Nachtmodus wird nur
die Temperaturangabe negativ
dargestellt. Die dunkle Oberfläche
verschmilzt mit der geschlossenen
Klappe zu einer eleganten Einheit.

Technische Daten:

Aufstellung / Farbe:
innen / weiß (ähnlich RAL 9003)
Temperatur-Betriebsgrenzen:
- Heizwasser / Sole:
62 *C / -5 *C
- Sole: -5 *C bis +25 *C
Wärmeleistung / Leistungszahl:
- bei B0/W35*
1 Verdichter: 18,40 kW / 5,20
2 Verdichter: 34,80 kW / 4,80
Elektrische Nennaufnahme:
- bei B0/W35: 7,25 kW
- max. Aufnahme: 14,50 kW
Kältemittel R410A: 10,90 kg
Soledurchsatz (Wärmequelle) / freie
Pressung: 8,2 m3/h / 64000 Pa
Heizwasserdurchfluss / freie
Pressung: 6,1 m3/h / 50000 Pa
Abmessungen (B x T x H)**:
1000 x 800 x 880 mm
Gewicht (inkl. Verpackung): 315 kg
Steuerspannung: 230 V
Lastspannung: 3 / 400 V / 50 Hz
Anlaufstrom mit Sanftanlasser:
23 A
Geräteanschluss für Heizung:
G 1 1/2* A
Geräteanschluss für Wärmequelle:
G 1 1/2"" A

Dabei bedeuten z. B. B0/W35:
Wärmequellentemperatur 0 Grad C,
Wärmeaustrittstemperatur 35 Grad C.

Beachten Sie, dass für Rohranschluss,
Bedienung und Wartung zusätzlich Platz
benötigt wird.

Energieeffizienzkennzeichnung der
Wärmepumpe VL 35 *C (LT):
Klasse für die jahreszeitbedingte Raumheizungs-Energieeffizienz (A+++ - D):
A+++
Jahreszeitbedingte Raumheizungs-
Energieeffizienz: 201 %
Jährlicher Energieverbrauch als
Endenergie: 13778 kWh
Wärmenennleistung: 35 kW

Energieeffizienzkennzeichnung der
Wärmepumpe VL 55 *C (HT):
Klasse für die jahreszeitbedingte Raumheizungs-Energieeffizienz (A+++ - D):
A++
Jahreszeitbedingte Raumheizungs-
Energieeffizienz: 140 %
Jährlicher Energieverbrauch als
Endenergie: 17979 kWh
Wärmenennleistung: 32 kW

Temperaturregler (Klasse II): 2 %
Schallleistungspegel Lwa in Innenräumen:
58 dB
Menge: 1.000 ST
Artikelnummer: 51129201

Umwälzpumpe Magna3 32-100
Menge: 1.000 ST
Artikelnummer: 601769

Drehzahlregelbare (0-10 Volt) Hocheffizienz-Kesselkreispumpe Grundfos
Magna3 32-120F
EEI <= 0,18
1 x 230 V, PN 6/10
(in Anschlussgruppe WHI con-comp 300-r/l, WHI con-sepa 210-r/l und
300-r/l und WHI con-cas 300 enthalten). Mit Wärmedämmung.
Menge: 1.000 ST
Artikelnummer: 601792

Artikelnummer: 51000001860

Fabrikat:

MAX WEISHAUPT GMBH

o.glw.

Fabrikat:  '........................................'

Typ:  '........................................'
Menge: 1,000 St

**01.01.0026 Sole-Zubehörpaket für WWP S 35 ID**
Sole-Zubehörpaket für WWP S 35 ID
Solepaket
für WWP S 35 ID
Bestehend aus
Kugelhahnset für Solekreis,
Sicherheitsgruppe, Ausdehnungsgefäß für Solekreis 18 Liter,
Luftabscheider 1 1/2"" IG

Diese Position beinhaltet folgende Unterpositionen:
Absperreinrichtung für Solekreis
bei WWP S 35 ID
Menge: 1.000 ST
Artikelnummer: 50900101912

Anschlussgruppe für Ausdehnungsgefäß
Menge: 1.000 ST
Artikelnummer: 50900102372

Membranausdehnungsgefäß 18 Liter
Menge: 1.000 ST
Artikelnummer: 50900103702

Luftabscheider 1 1/2"" IG
Menge: 1.000 ST
Artikelnummer: 50900102262

Fabrikat:

MAX WEISHAUPT GMBH

o.glw.

Fabrikat:  '........................................'

Typ:  '........................................'
Menge: 1,000 St

**01.01.0027 Sondermaterial Wärmepumpe (Zubehör)**
Sondermaterial Wärmepumpe (Zubehör)
erforderlich für Solekreis:
Rückschlagklappe DN 40
Menge: 1,000 St

**01.01.0028 Niederdruckpressostat SWPR 200**
Niederdruckpressostat SWPR 200
Niederdruckpressostat SWPR 200
Rohrbaugruppe IG/AG mit
Anschluss-Stecker zum Einbau in den
Solekreis mit einer Einbaulänge von 150
mm. Bei Druckabfall im Solekreis wird
ein digitales Sperrsignal an den
Wärmepumpenmanager gegeben. Der
eingebaute Pressostat erfüllt die
Baumusterprüfung gemäß DIN 32733 /
EN 12263.
Einschalt- /Abschaltpunkt 0,5 / 1,3 bar.

Artikelnummer: 50900002122

Fabrikat:

MAX WEISHAUPT GMBH

o.glw.

Fabrikat:  '........................................'

Typ:  '........................................'
Menge: 1,000 St

**01.01.0029 Sole Wärmeträger Gebinde 30 l GeoSol N**
Sole Wärmeträger Gebinde 30 l  GeoSol N
Sole-Wärmeträger
für den Solekreislauf GeoSol N
Kanister: 30 l
- gebrauchsfertige Soleflüssigkeit mit
Gefrierschutz bis -15 Grad C
- Basis Monoethylenglykol
- umweltverträgliche Formulierung, da
nitrit-, amin- und phosphatfrei
- biologisch abbaubar
- Sicherheitseinfärbung grün

Artikelnummer: 669690

Fabrikat:

MAX WEISHAUPT GMBH

o.glw.

Fabrikat:  '........................................'

Typ:  '........................................'
Menge: 1,000 St

**01.01.0030 Koppelbaustein 58.33.8.230.0060**
Koppelbaustein 58.33.8.230.0060
Relais Nr. 55.33.8.230.0010 230V AC
3 Wechsler 10A/250V AC/24V DC
Fassung Nr. 94.03
Modul LED + Varistor Nr. 99.02.0.230.98
Variclip Nr. 094.91.3

Artikelnummer: 704297

Fabrikat:

MAX WEISHAUPT GMBH

o.glw.

Fabrikat:  '........................................'

Typ:  '........................................'
Menge: 1,000 St

**01.01.0031 Temperaturfühler NTC10k**
Temperaturfühler NTC10k
Einschubfühler für integrierten Regler
Typ NTC 10
NTC-Kompaktnormfühler nach DIN 44574
zum Einsatz als Einschub-, Vor-/Rücklauf
oder Trinkwasser-Speicherfühler,
Anschlussleitung 6 m.

Artikelnummer: 50900000252

Fabrikat:

MAX WEISHAUPT GMBH

o.glw.

Fabrikat:  '........................................'

Typ:  '........................................'
Menge: 1,000 St

**01.01.0032 Temperaturregler Typ Jumo Heat THERM-AT**
Temperaturregler Typ Jumo Heat THERM-AT
(Max.-Begrenzer)

Artikelnummer: 690439

Fabrikat:

MAX WEISHAUPT GMBH

o.glw.

Fabrikat:  '........................................'

Typ:  '........................................'
Menge: 1,000 St

**01.01.0033 Leistungsschütz 4S 230/400V f. WWP**
Leistungsschütz 4S 230/400V f. WWP
ür Wärmepumpen
AC230V, AC400V, AC25A, 4-polig
Schalten von ohmscher Last AC-1/AC-7a
3-phasig 400 V gleichgrößer 16 kW

Artikelnummer: 702873

Fabrikat:

MAX WEISHAUPT GMBH

o.glw.

Fabrikat:  '........................................'

Typ:  '........................................'
Menge: 3,000 St

**01.01.0034 Absperreinrichtung f.WWP 1 1/2 Zoll IG**
Absperreinrichtung f.WWP 1 1/2 Zoll IG
Bestehend aus
2 Kugelhähnen 1 1/2"" IG
inklusive Rückschlagklappe

Artikelnummer: 50900101902

Fabrikat:

MAX WEISHAUPT GMBH

o.glw.

Fabrikat:  '........................................'

Typ:  '........................................'
Menge: 2,000 St

**01.01.0035 Expansionsgefäß WHI expan 80 #1**
Expansionsgefäß WHI expan  80 #1
Expansionsgefäß Heizung weiß
WHI expan 80 #1
Inhalt: 80 l
mit Standring
Vordruck 2,5 bar +/- 20 Prozent
max. Betriebsdruck 6 bar
Anschluss R 1" AG
Abmessungen:
Durchmesser x Höhe in mm: 450 x 608

Artikelnummer: 40900016042

Fabrikat:

MAX WEISHAUPT GMBH

o.glw.

Fabrikat:  '........................................'

Typ:  '........................................'
Menge: 1,000 St

**01.01.0036 Kappenventil G1I X G1I Ms**
Kappenventil G1I X G1I  Ms
Kappenventil G 1" IG x G 1" IG Ms
für Expansionsgefäße Heizung 80-300 l

Artikelnummer: 40900016102

Fabrikat:

MAX WEISHAUPT GMBH

o.glw.

Fabrikat:  '........................................'

Typ:  '........................................'
Menge: 1,000 St

**01.01.0037 Energiespeicher**
Energiespeicher
WES 300 Bloc P
im Design der Sole/Wasser-Wärmepumpe WWP
S 26 ID und WWP S 35 ID bzw. der
Wasser/Wasser-Wärmepumpe WWP W 35 ID und
WWP W 45 ID, um diese platzsparend auf
den Unterstellpuffer zu montieren,
neuartige PU-Dämmung mit besseren
Dämmwerten und geringen Stillstandsverlusten (einsetzbar fürHeizen und
Kühlen), einschl. 3 Muffen 1 1/2 Zoll
für Tauchheizkörper,
Heizwasseranschlüsse 1 1/2 Zoll
Farbe: weiß.
Nenninhalt: 300 l
Höhe: 870 mm
Breite: 1000 mm
Tiefe: 870 mm
Gewicht: 68 kg
Max. Belastbarkeit: 400 kg

Energieeffizienzkennzeichnung:
Energieeffizienzklasse: B
Warmhalteverluste: 57 W
Speichervolumen: 282 l

Artikelnummer: 51201301

Fabrikat:

MAX WEISHAUPT GMBH

o.glw.

Fabrikat:  '........................................'

Typ:  '........................................'
Menge: 1,000 St

**01.01.0038 Elektro-Heizeinsatz WEH 6,0**
Elektro-Heizeinsatz WEH 6,0
Leistungsaufnahme: 6,0 kW, 400 V
Für Energiespeicher WES 200 + 500 WP/Eco und WES 500 HP zur Montage an
der Muffe der Energiespeicher.
Mit Temperatur-Regler einstellbar 32 °C bis 75 °C und Sicherheits- Temperaturbegrenzer 98 °C, Schutzart IP 54, 1 1/2 Zoll AG
mit Kunststoffabdeckklappe
Entspricht den Anforderungen DIN 40050 / VDE 0470.
Einbautiefe 450 mm
Abdeckung schwarz

Artikelnummer: 50900100182

Fabrikat:

MAX WEISHAUPT GMBH

o.glw.

Fabrikat:  '........................................'

Typ:  '........................................'
Menge: 3,000 St

**01.01.0039 Sicherheitsgruppe WHI safe 100-3 #1**
Sicherheitsgruppe WHI safe 100-3 #1
mit Manometer und automatischem Schnellentlüfter.
Mit Sicherheitsventil 3 bar, DN20.

Artikelnummer: 40900028692

Fabrikat:

MAX WEISHAUPT GMBH

o.glw.

Fabrikat:  '........................................'

Typ:  '........................................'
Menge: 1,000 St

**01.01.0040 Hydraulische Weiche WHI comp 50-1-10 #1**
Hydraulische Weiche WHI comp 50-1-10 #1
bis ca. 10,8 m3/h Volumenstrom (geeignet für Leistungen bis 240 kW bei
20 Grad Temperaturspreizung)
inkl. Wärmedämmung, Wandhalter, Tauchhülse und Entlüftungsventil.
Mit Einbaumöglichkeit für Magnetitsammler.
Anschlüsse:
primär R 2" AG
sekundär R 2" AG
Abmessungen: HxBxT 750 x 260 x 260 mm

Artikelnummer: 40900005802

Fabrikat:

MAX WEISHAUPT GMBH

o.glw.

Fabrikat:  '........................................'

Typ:  '........................................'
Menge: 1,000 St

**01.01.0041 Magnetitsammler G 1 1/4 WHW10, WHW18,**
Magnetitsammler  G 1 1/4 WHW10, WHW18,
zum Einbau in Hydraulische Weiche WHI comp 50-1-10 #1, 300-18 #1,
620-vic, 800-vic, 2500-vic,
Sammler-Weichenkombination WHI coll-comp 1200-m #1
Länge: 178 mm

Artikelnummer: 40900005967

Fabrikat:

MAX WEISHAUPT GMBH

o.glw.

Fabrikat:  '........................................'

Typ:  '........................................'
Menge: 1,000 St

**01.01.0042 Schlammabscheider mit Magnet**
Schlammabscheider mit Magnet
inkl. Wärmedämmung
Rp 1 1/2" IG
für waagrechten und senkrechten Einbau. Zum Abscheiden von
ferromagnetischen und nicht magnetischen Schmutz- und Schlammpartikeln
aus Heiz- oder Kühlkreisläufen bis zu einer Größe von 5 Mikrometern.
Schlammentfernung über Abschlammventil ohne Betriebsunterbrechung.
Medium Wasser und Wasser-/Glykol-Gemisch (max. Glykolanteil 50
Prozent).

Max. Betriebstemperatur: 110 °C
Max. Betriebsdruck: 10 bar
Max. Volumenstrom: 5 m3/h
Druckverlust bei max. Volumenstrom: 26 mbar
Gewicht: 4,0 kg
Breite x Höhe x Durchmesser in mm: 244 x 387 x 164
Gehäuse-Werkstoff: Messing

Diese Position beinhaltet folgende Unterpositionen:
Schlammabscheider Rp 1 1/2I
Menge: 1.000 ST
Artikelnummer: 40900018027

Wärmedämmung Schlammabscheider Rp 1 1/2I
Menge: 1.000 ST
Artikelnummer: 40900018217

Fabrikat:

MAX WEISHAUPT GMBH

o.glw.

Fabrikat:  '........................................'

Typ:  '........................................'
Menge: 1,000 St

**01.01.0043 Luftabscheider Rp 1 1/2" inkl. Wärme-**
Luftabscheider Rp 1 1/2" inkl. Wärme-
Mikroblasenluftabscheider Rp 1 1/2" inkl. Wärmedämmung
Zum sicheren Abscheiden von Luft aus Heiz- oder Kühlkreisläufen.
Einzusetzen bei Wasser und Wasser-/Glykol-Gemisch bis zu einem max.
Glykolanteil von 50 %. Über ein eingebautes Ventil wird die
abgeschiedene Luft in den Raum abgeführt. Durch das drehbare
Anschlusss
tück ist der Einbau in horizontaler oder vertikaler Lage möglich.

Max. Betriebstemperatur: 110 °C
Max. Betriebsdruck: 10 bar
Max. Volumenstrom: 5 m3/h
Druckverlust bei max. Volumenstrom: 40 mbar
Gewicht: 4,3 kg
Breite x Höhe x Durchmesser in mm: 244 x 387 x 164
Gehäuse-Werkstoff: Messing

Diese Position beinhaltet folgende Unterpositionen:
Luftabscheider Rp 1 1/2"
Menge: 1.000 ST
Artikelnummer: 40900028737

Wärmedämmung Schlammabscheider Rp 1 1/2I
Menge: 1.000 ST
Artikelnummer: 40900018217

Fabrikat:

MAX WEISHAUPT GMBH

o.glw.

Fabrikat:  '........................................'

Typ:  '........................................'
Menge: 1,000 St

**01.01.0044 Hydraulik Übergangs-Set WHÜ-A-DN32-11/2"**
Hydraulik Übergangs-Set WHÜ-A-DN32-11/2"
mit Wandkonsole für WKV8 und WTM8

Artikelnummer: 50900100842

Fabrikat:

MAX WEISHAUPT GMBH

o.glw.

Fabrikat:  '........................................'

Typ:  '........................................'
Menge: 1,000 St

**01.01.0045 Mischergruppe WHI mix 32-10-18 #5 (WWP)**
Mischergruppe WHI mix 32-10-18 #5 (WWP)
mit Hocheffizienzpumpe
UPML 32-105 180 Auto
mit 3-Wege-Mischer Kvs 18,0
Stellantrieb, Kugelhähne, Thermometer
und Schwerkraftbremse.
Das Erweiterungsmodul WEM-EM-HK oder
WCM-EM ist in Verbindung mit dem
Umbausatz einbaubar.
Die komplette Baugruppe ist mit einer
mehrschaligen Wärmedämmung aus EPP
versehen.
Wahlweise einstellbare Betriebsweise:
Proportionaldruck, Konstantdruck.
Max. Volumenstrom: 4,7 m3/h
Leistung bei
Delta t = 20K: 109 kW
Delta t = 15K: 82 kW
Delta t = 10K: 54 kW
EEI <= 0,23
Anschluss oben: Rp1 1/4"IG
Anschluss unten: G1 1/2" AG
Abmessungen HxBxT: 355 x 280 x 248 mm

Artikelnummer: 40900021612

Fabrikat:

MAX WEISHAUPT GMBH

o.glw.

Fabrikat:  '........................................'

Typ:  '........................................'
Menge: 1,000 St

**01.01.0046 Wärmetauscher für passive Kühlung 20 kW**
Wärmetauscher für passive Kühlung 20 kW
Plattenwärmetauscher geschraubt,
bestehend aus profilierten
Wärmeübertragungsplatten, mittels
Spannbolzen zwischen Stativ- und
Druckplatte zusammengespannt und an
oberer und unterer Tragstange fixiert.
Mit zusätzlichem Stützprofil zur
Einwandfreien Montage und Demontage
der beweglichen Druckplatte und des
Plattenpakets. Verwendung ausschließlich
klebstofffreier Dichtungen im SONDER
LOCK oder HANG ON Verfahren (einfacher
Dichtungswechsel vor Ort).
Gestell aus Stahl, grundiert und blau
lackiert (RAL 5010). Gefertigt nach dem
Qualitätssicherungssystem DS/EN ISO
9001:2000 und gemäß PED
Druckgeräterichtlinie 2014-68 EU.
Inklusive: Druckprobe und
Dichtigkeitsprüfung mit Werkzertifikat,
Installations-/ Inbetriebnahme- und
Wartungshandbuch

Leistung: 20 kW
Medium Warm: Wasser
Medium Kalt: Wasser
Eintrittstemperatur Warm: 20,00 Grad C
Austrittstemperatur Warm: 11,40 Grad C
Eintrittstemperatur Kalt: 10,00 Grad C
Austrittstemperatur Kalt: 14,90 Grad C
Druckverlust: kleiner 16 kPa
zul. Betriebsdruck: 10 bar
zul. Betriebstemperatur: 110 Grad C
Anschlüsse Warm:
1.25 Zoll Gewinderohrstutzen Anschlüsse
Kalt:
1.25 Zoll Gewinderohrstutzen
Auslegungsdruck: 10 bar
Prüfdruck: 12,5 bar
Plattenmaterial: 0,5 mm-AISI316L
Dichtungsmaterial: NBRH (HangOn)

Artikelnummer: 50900002692

Fabrikat:

MAX WEISHAUPT GMBH

o.glw.

Fabrikat:  '........................................'

Typ:  '........................................'
Menge: 1,000 St

**01.01.0047 Isolation 637 x 430 x 933 mm S 35**
Isolation 637 x 430 x 933 mm S 35
PU-Hartschaum Isolierung
für Plattenwärmetauscher
Maße:
Breite: 406 mm
Länge: 587 mm
Höhe: 1133 mm

Artikelnummer: 50900002752

Fabrikat:

MAX WEISHAUPT GMBH

o.glw.

Fabrikat:  '........................................'

Typ:  '........................................'
Menge: 1,000 St

**01.01.0048 Kondensatwanne 855 x 522 x 55 mm**
Kondensatwanne 855 x 522 x 55 mm
Kondensatwanne
aus Edelstahl mit Ablauf
für Plattenwärmetauscher der
Baugröße S 35 - 130 ID
Maße:
Breite: 522 mm
Länge: 855 mm
Höhe: 55 mm

Artikelnummer: 50900002802

Fabrikat:

MAX WEISHAUPT GMBH

o.glw.

Fabrikat:  '........................................'

Typ:  '........................................'
Menge: 1,000 St

**01.01.0049 Umwälzpumpe**
Umwälzpumpe
Drehzahlregelbare (0-10 Volt) Hocheffizienz-Kesselkreispumpe

EEI <= 0,18
1 x 230 V, PN 6/10
(in Anschlussgruppe WHI con-comp 300-r/l, WHI con-sepa 210-r/l und
300-r/l und WHI con-cas 300 enthalten). Mit Wärmedämmung.

Artikelnummer: 601792
Fabrikat:

Grundfos Magna3 32-120F

o.glw.

Fabrikat:  '........................................'

Typ:  '........................................'
Menge: 1,000 St

**01.01.0050 Absperreinrichtung f. WWP S 35 ID Solek.**
Absperreinrichtung f. WWP S 35 ID Solek.
Absperreinrichtung für Solekreis
bei WWP S 35 ID

Artikelnummer: 50900101912

Fabrikat:

MAX WEISHAUPT GMBH

o.glw.

Fabrikat:  '........................................'

Typ:  '........................................'
Menge: 1,000 St

**01.01.0051 3-Wege-Umschaltventil Set DN40**
3-Wege-Umschaltventil Set DN40
für Heizungswasser und Wasser-Glykol- Gemisch (max. Glykolanteil 50
Prozent).
Betriebsdruck bis max. 10 bar

Bestehend aus:
Ventil VRG 332 (DZR-Messing), Stellantrieb, 3
Anschlussverschraubungen.
Mit Wärmedämmung.
Stellantrieb Serie 98: 5W, 230V, 50 Hz,
Laufzeit 60 sek.
Kvs-Wert je nach Durchflussweg: 45 / 30

Diese Position beinhaltet folgende Unterpositionen:
3-Wege-Mischer Kvs45 DN 40
Menge: 1.000 ST
Artikelnummer: 48001003447

Stellmotor ESBE Typ 98
15Nm 2Punkt 60s 230V
Menge: 1.000 ST
Artikelnummer: 48001003577

Adapter Kit VRG801 zur Ventilmodellreihe
VRG,VRH,VRB,VRS,VRP m. Stellmotor Typ 98
Menge: 1.000 ST
Artikelnummer: 48001003647

Wärmedämmung VRI DN40
zu 3-Wege-Mischer 40-45 G2A
Menge: 1.000 ST
Artikelnummer: 48001003497

Verschraubungssatz KTD112
G2I x R1 1/2A
Menge: 1.000 ST
Artikelnummer: 48001003547

Artikelnummer: 48001003442

Fabrikat:

MAX WEISHAUPT GMBH

o.glw.

Fabrikat:  '........................................'

Typ:  '........................................'
Menge: 1,000 St

**01.01.0052 Passiver Kühlregler**
Passiver Kühlregler
mit Temperaturfühlern zur Erfassung von
Vor- und Rücklauftemperatur
Der passive Kühlregler erweitert den
vorhandenen Wärmepumpenmanager
um die Betriebsart Kühlen
(evtl. Softwareupdate notwendig).
Beide Regler werden im Netzwerk betrieben und regeln ein kombiniertes
System für Heizung und passive Kühlung
mit Sole/Wasser- oder Wasser/Wasser-
Wärmepumpen.
Die Übertragung der Kühlleistung erfolgt
über einen nicht im Lieferumfang enthaltenen Wärmetauscher. Dieser muss in
Abhängigkeit der zu übertragenden Kühlleistung, des Volumenstroms und der
Wasserqualität projektiert werden.

Artikelnummer: 50900001172

Fabrikat:

MAX WEISHAUPT GMBH

o.glw.

Fabrikat:  '........................................'

Typ:  '........................................'
Menge: 1,000 St

**01.01.0053 Erweiterte Taupunktüberwachung**
Erweiterte Taupunktüberwachung
Schaltrelais
zur elektrischen Auswertung von bis zu
5 anschließbaren Taupunktfühlern, um bei
Auftreten von Betauung an sensiblen
Stellen des Kälteverteilsystems den
Kühlbetrieb der gesamten Anlage zu
unterbrechen.
Taupunkfühler TPF 341 sind separat zu
bestellen.
Anschluss an den Kühlregler.
Betriebsspannung 24 V / 50 Hz.

Artikelnummer: 50900000062

Fabrikat:

MAX WEISHAUPT GMBH

o.glw.

Fabrikat:  '........................................'

Typ:  '........................................'
Menge: 1,000 St

**01.01.0054 Taupunktfühler**
Taupunktfühler
zum Anschluss an den
Taupunktwächter TPW ... oder
Raumtemperaturregler RTK 501 + RTK 501U
Anschlussleitung (10 m / 2 x 0,25 mm2).

Artikelnummer: 50900000532

Fabrikat:

MAX WEISHAUPT GMBH

o.glw.

Fabrikat:  '........................................'

Typ:  '........................................'
Menge: 3,000 St

**01.01.0055 Raumtemperaturregler Heizen/Kühlen**
Raumtemperaturregler Heizen/Kühlen
per externem Umschaltkontakt des
Kühlreglers zwischen den Betriebsarten
Heizen oder Kühlen umschaltbar,
serienmäßig mit Flächenschaltrahmen
für Unterputz-Montage, mittels Zwischenrahmen (50 x 50 mm nach DIN 49075) des
Flächenschalterprogrammherstellers in
nahezu allen Flächenschalterprogrammen
einsetzbar,
Schalter Ein / Frostschutz,
Regelbereich 5 - 30 *C,
Merkziffernskala,
Temperaturbereichs-Einengung im
Gehäusedeckel,
Betriebsspannung 24 V / 50 Hz,
Schaltleistung AC 24 V / 1A,
bis zu 5 Ventilantriebe (24 V+ stromlos
geschlossen) ansteuerbar,
IP 30 bei Unterputz-Montage
(Bauhöhe 21 mm),
Farbe alpinweiß (ähnlich RAL 9010),
Bauhöhe 16 mm (montiert in
Unterputz-Dose).
Taupunktfühler TPS 3,
zur Unterbrechung des Kühlbetriebes bei
Gefahr von Schwitzwasserbildung,
anschließbar (Taupunktfühler nicht im
Lieferumfang enthalten).

Artikelnummer: 50900100502

Fabrikat:

MAX WEISHAUPT GMBH

o.glw.

Fabrikat:  '........................................'

Typ:  '........................................'
Menge: 1,000 St

**01.01.0056 Erweiterungsmodul (Ethernet) für den**
Erweiterungsmodul (Ethernet) für den
Anschluss an ein Ethernet-Netzwerk
Typ NWPM

Artikelnummer: 50900001992

Fabrikat:

MAX WEISHAUPT GMBH

o.glw.

Fabrikat:  '........................................'

Typ:  '........................................'
Menge: 1,000 St

**01.01.0057 Heizungswasser-Nachfüllstation**
Heizungswasser-Nachfüllstation
gemäß DIN EN 1717 und VDI 2035 zur
festen Montage im Heizungsraum.
Bestehend aus:
Systemtrenner BA mit Druckminderer, Wasserzähler,
Vollentsalzungskartusche
(ausreichend für:
240 Liter bei 20 Grad dH
480 Liter bei 10 Grad dH)

Diese Position beinhaltet folgende Unterpositionen:
Nachfüllarmatur Systemtrenner BA
mit Verschraubungen, DN 15
Menge: 1.000 ST
Artikelnummer: 48200000217

Enthärter-Station AQA therm HES
mit integriertem digit. Wasserzähler
Menge: 1.000 ST
Artikelnummer: 48200000227

Vollentsalzungskartusche 3,5 Liter SRC
für Heizungswasser-Nachfüllstation (Bestell-Nr. 482 000 00 152)
(ausreichend für:
240 Liter bei 20 °dH
480 Liter bei 10 °dH)
Menge: 1.000 ST
Artikelnummer: 48200000237

Artikelnummer: 48200000152

Fabrikat:

MAX WEISHAUPT GMBH

o.glw.

Fabrikat:  '........................................'

Typ:  '........................................'
Menge: 1,000 St

**01.01.0058 Raumklimastation RKS WPM**
Raumklimastation RKS WPM
zur Temperatur- und Luftfeuchtemessung
Typ RKS WPM
Funktionsnotwendiges Zubehör für die
stille Kühlung über Flächenheiz
(-kühl)-Systeme (stille Kühlung).
Anschluss an den Kühlregler, um über
einen Referenzraum in Abhängigkeit der
gemessenen Raumtemperatur und
Luftfeuchte die Vorlauftemperatur zu
regeln.

Artikelnummer: 50900000052

Fabrikat:

MAX WEISHAUPT GMBH

o.glw.

Fabrikat:  '........................................'

Typ:  '........................................'
Menge: 1,000 St

**01.01.0059 Kassette für techn. Unterlagen**
Kassette für techn. Unterlagen
mit Montagematerial
Menge: 1,000 St

**01.01.0060 Inbetriebnahme Wärmepumpen**
Inbetriebnahme Wärmepumpen
Die Inbetriebnahmepauschale je
Heizungs-Wärmepumpe beinhaltet die
eigentliche Inbetriebnahme und die
Fahrtkosten.

Voraussetzungen für die Inbetriebnahme:
-Die Anlage muss betriebsbereit
montiert und fertig verdrahtet sein.
-Für den Arbeitsschutz muss eine
zugelassene Arbeitsfläche vorhanden
sein.

Ist die Anlage nicht betriebsbereit,
müssen während der Inbetriebnahme
Anlagenmängel behoben werden oder
entstehen sonstige Wartezeiten, so
sind dies Sonderleistungen, die nach
Aufwand durch den Kundendienst dem Auftraggeber zusätzlich in
Rechnung gestellt werden. Durch die
Inbetriebnahme der Heizungs-Wärmepumpe
wird keine Haftung für die ordnungsgemäße Planung, Dimensionierung und
Ausführung der Gesamtanlage übernommen.
Vom Heizungsbauer ist die Einstellung
der Heizungsanlage (Überströmventil und
hydraulischer Abgleich) durchzuführen.
Dieses ist erst nach Estrichaustrocknung sinnvoll und somit nicht
Bestandteil der Inbetriebnahme.

Bei der Inbetriebnahme sollte der
Auftraggeber / Anlagenerrichter
anwesend sein. Ein Inbetriebnahmeprotokoll wird erstellt. Etwaige, im
Inbetriebnahmeprotokoll vermerkte
Mängel sind unverzüglich zu beseitigen.
Dies ist Grundlage für die Garantie.
Das Inbetriebnahmeprotokoll ist,
innerhalb von einem Monat nach
erfolgter Inbetriebnahme, an die oben
genannte Adresse einzureichen.
Menge: 1,000 St

**01.01.0061 Inbetriebnahme der passiven Kühlung**
Inbetriebnahme der passiven Kühlung
für eine Wärmepumpen-Heizungsanlage
durch den Kundendienst.
Überprüfung des angeschlossenen
Sonderzubehörs
und des Kühlmediumdurchsatzes.
Einstellung des Kühlreglers
nach Vorgabe des Betreibers
inklusive Einweisung.
Menge: 1,000 St

#### 01.02 Titel Rohrleitungen mit Zubehör

*Hinweis: Vorbeschrieb Nahwärmerohr:*
Vorbeschrieb Nahwärmerohr:

Starres Verbundsystem Einzelrohr

Werkseitig gedämmtes Mantelrohrverbundsystem für die direkte, kanalfreie Erdverlegung. Mediumrohr und PEHD-Mantelrohr sind über den PUR-Hartschaum kraftschlüssig miteinander verbunden und bilden eine Einheit (Verbundsystem). Bei thermischer Belastung dehnen sich
die drei Komponenten Mediumrohr, PUR-Schaum und PEHD-Mantelrohr, im Gegensatz zu anderen Rohrsystemen, axial gleichmäßig aus.

Vor Beginn dieser Auslegung ist das Lastfallprofil deshalb exakt zu prüfen.

Ausführung nach BFW-Güteschutz "Fernwärmetechnik", AGFW-Arbeitsblatt FW 401 "Verlegung und Statik von KMR für Fernwärmenetze", Europa-Norm EN 253, 448, 488 und 489 sowie unter Einhaltung des zertifizierten Qualitätssicherungssystems DIN EN ISO 9000.

Wärmedämmung

Polyurethan-Hartschaum besteht aus den Komponenten Polyol (Komponente A, hell) und Isocyanat (Komponente B, dunkel). Als Treibmittel ist umweltfreundliches C-Pentan zu  verwenden, Ozonabbaupotential (ODP) = 0,
Treibhauspotential (GWP) = < 0,001.

Baustellenschaum muss gemäß EN 489 bei +15° bis +25° C gelagert und kann bei Oberflächentemperaturen zwischen mind. +15° und max. +45° C verarbeitet werden.

PEHD-Mantelrohr
Polyethylene High Density (PEHD) ist ein nahtlos extrudiertes, schlag- und bruchfestes, zähelastisches Hartpolyethylen bis -50° C mit glatter Oberfläche.
Allgemeine Güteanforderungen nach DIN 8075. Gemäß EN 253, zur optimalen Haftung am PUR-Hartschaum, Corona behandelt. Maße bzw. Wanddicke mindestens nach EN 253.

Verbindungstechnik
Vor dem Verschweißen der Rohre und Bauteile müssen die entsprechenden Verbindungsmuffen mit den dazugehörigen Schrumpfmanschetten auf das Mantelrohr neben der Schweißstelle aufgeschoben werden. Die Verbindungen der schwarzen Stahlrohre können bis DN 80 autogen, sollten jedoch vorzugsweise und ab DN 100 generell, elektrisch geschweißt werden.

Schweißarbeiten sind nur von Schweißern auszuführen, die im Besitz eines gültigen Prüfzeugnisses nach DIN EN 287-1 sind.
Sofern ungünstige Witterungsbedingungen vorherrschen ist zur Vorbereitung und Ausführung ein Schutzzelt über der Verbindungsstelle zu errichten. Während des Schweißens sind die Stirnseiten der Rohrenden durch nasse Tücher, Steckblenden oder Flammschutzmatten vor Verbrennung zu schützen.

Das anzuwendende Schweißverfahren muss für Baustellenschweißungen geeignet und nach DIN EN ISO 15607 spezifiziert und anerkannt sein. Für die Schweißnahtvorbereitung, die Fugenform am Stahl sowie für den Abstand zwischen den Rohrenden ist in Anlehnung an die DIN EN 448 die DIN EN ISO 9692-1 maßgebend.
Die Schweißzusatzwerkstoffe müssen auf die Grundwerkstoffe abgestimmt und zugelassen sein, sie sind nach DIN EN 12536, DIN 8559 und DIN EN ISO 2560 auszuwählen und deutlich zu kennzeichnen. Die fertig gestellten Schweißnähte müssen nach AGFW-Arbeitsblatt FW 401 die Anforderungen nach EN ISO 5817 erfüllen.

Schweißnahtprüfung
Augenscheinliche Mängel sind in ISO 6520 klassifiziert. Die gesamte Rohrtrasse muss mit Wasser einer Druckprobe unterzogen werden. Der Prüfdruck ist mindestens acht Stunden aufrechtzuerhalten. Diese Prüfung ist mit einem Überdruck in Höhe des 1,3-fachen Betriebsdruckes, maximal 32,5 bar, jedoch mindestens mit dem Nenndruck der Rohrleitungen durchzuführen.
Die Druckproben sind entsprechend Vd TÜV 1051 oder DVGW-Arbeitsblatt 469, Prüfungsverfahren B1 sowie EN 805 auszuführen. Vor der Druckprobe ist es sinnvoll, die Dichtheit der Nähte mit Luft von einem Überdruck von 0,2 bar zu prüfen und diese abzuseifen.

Lecküberwachung-System
Das System dient der kontinuierlichen Überwachung der Gesamttrasse auf Durchfeuchtung und Leitungsschäden. Im Verbundrohr werden werkseitig zwei blanke Drähte mit einem Querschnitt von 1,5 mm2 eingeschäumt. Ein Draht ist zur Unterscheidung galvanisch verzinnt. Beide Drähte sind verschleißfrei, korrosions- und temperaturfest. Das  System eignet sich für umfangreiche, verzweigte und zu erweiternde oder / und zu unterteilende Rohrnetze mit zentralen Überwachungseinheiten oder Messpunkten.
Die Überwachung erfolgt bei über die ohmsche Widerstandsmessung, zusätzlich wird eine Drahtschleifenmessung durchgeführt, eine Ortung erfolgt mittels der Impulsreflektometrie.

Die Herstellerunterlagen und Verlegerichtlinien des Rohrherstellers sind zu berücksichtigen.

Rohrlängen der Rohrstangen 6m

Für die Planung gewähltes Fabrikat: Isoplus KMR-Einzelrohr

o.glw.

Fabrikat:  '........................................'

Typ:  '........................................'

**01.02.0001 Kunststoffmantelrohr DN 40 (48,3x3,2/110)**
Kunststoffmantelrohr DN 40 (48,3x3,2/110)
á 6m inkl. IPS, Mediumrohr P235 GH
Wandstärke nach FW 401
nach EN 10217 längsnahtgeschweißt
produziert nach EN 253FW
Menge: 12,000 m

*Hinweis*

**01.02.0002 Fertigbogen 45° DN 40 (48,3x3,2/110) 1,0x1,0m**
Fertigbogen 45° DN 40 (48,3x3,2/110) 1,0x1,0m
gebogen Stahlqualität P235 GH
nach EN 10217 geschweißt
PEHD-Mantel, inkl. IPS
produziert nach EN 448
Menge: 4,000 St

*Hinweis: Verbindungsmuffen*

**01.02.0003 Verbindungsmuffen Da = 125 mm**
Verbindungsmuffen Da = 125 mm
isojoint X -Schrumpfmuffe
Da = 125 mm
inkl. Zubehör
geprüft nach DIN EN 489
Menge: 8,000 St

**01.02.0004 Trassenwarnband, für VL + RL**
Trassenwarnband, für VL + RL
Kennzeichnung: Fernwärme
Menge: 10,000 m

*Hinweis: Bestellhinweis:*
Bestellhinweis:

Vor Bestellung der Hauseinführungen müssen diese mit der Bauleitung der Gewerke Heizung/Sanitär abgestimmt werden.

**01.02.0005 Dichtungseinsatz**
Dichtungseinsatz
Ideal für Kunststoffmantelrohre (Fernwärmerohre)
abdichtend gegen drückendes Wasser,
gasdicht,
Aufnahme axialer Bewegungen,
für Rohr-/ Kabelaußendurchmesser
von 125,0 mm bis 135,0 mm
in Futterrohr / Kernbohrung DN 200
von 199,0 mm bis 204,0 mm.
Stahlteile GGV
korrosionsschutzbeschichtet

Für die Ausschreibung ausgewähltes Fabrikat: Doyma Curaflex C-40 mit DPS

o.glw.

Fabrikat:  '........................................'

Typ:  '........................................'
Menge: 4,000 St

*Hinweis: Hinweis*
Hinweis
In Geschossdecken dürfen keine Rohrverbindungen installiert werden.

Die Wärmeschutz- und Schwitzwasserdämmung hat durchgehend zu erfolgen, d.h. diese ist auch unter den Rohrleitungsbefestigungen einzubauen.

Horizontal liegende und vertikal geführte Rohrleitungen sind einzeln an beweglichen, völlig lösbaren Rohrschellen in notwendigen Abständen zu befestigen. Im warmgängigen Bereich mit großer Rohrdehnung sind Rohrschellen in Verbindung mit Rohrgleitlager bzw. Rohrschlitten einzusetzen. (Rohrgleitlager bzw. Rohrschlitten werden als Zuschlag berechnet) Einzel- und Sammelbefestigungen bei abgehängten Rohren und Steigleitungen sind mit den anderen Gewerken abzustimmen.

*Hinweis: Vorbemerkungen:*
Vorbemerkungen:

Es sind Pressfitting System Mapress Edelstahl Rohre aus nicht- rostendem Stahl in geschweißter Ausführung DVGW-Prüfzeichen N 011; Werkstoff-Nr. 1.4301 nach DIN 17455; Leitungen nach Anforderung des DVGW- Arbeitsblattes W 541.

Pressfitting-Rohrverbindung aus nicht- rostendem Stahl mit den DVGW- Prüfzeichen U110 bis 113, 225 und 226 hergestellt. Einschl. Form- und Verbindungsstücke, Verschnitt, Dichtungs- und Befestigungsmaterial, nach Anweisung des Herstellers liefern und verlegen.

Die Verlegung der Rohrleitungen hat so zu erfolgen, dass andere Gewerke nicht behindert werden. Alle Rohre sollen einzeln isoliert werden, falls nicht anders angegeben.

Die DIN 4109 ist in allen Punkten zu beachten.

Es sind Rohrschellen mit Gummieinlage  für waagrechte und senkrechte zu verwenden. Einzelbefestigung in Wand, Decke, Schächten,  nach statischen Erfordernissen mit sämtlichen Zubehör in die (zur Geräuschminderung gepr. entspr. DIN 52218) zum Einsetzen zugelassen, die auch eine ausreichende Ausdehnung der Rohrleitungen sicherstellen.

Sämtliche Zuschläge für Rohrzubehör und Rohrbefestigungen wie Form- und Verbindungsstücke, Verschnitt, Dichtungen, Rohrschellen, Rohrkonsolen, Rohrrosetten, Montage-Zubehörmaterial sind in die Einzelpreise pro lfm. einzukalkulieren.

und zwar:

Fabrikat:  Geberit Mapress
Typ:  Edelstahl

o.glw.

Fabrikat:  '........................................'

Typ:  '........................................'

Verarbeitung und Verlegung ist nach DIN 1988, den herstellerspezifischen Vorschriften sowie der Einhaltung einschlägiger DIN-Normen durchzuführen. Dichtheitsprüfung und Spülen nach DIN 1988 oder ZVSHK-Merkblatt.

Form- und Verbindungsteile sind bis einschließlich d = 35mm in die lfm. Rohrleitung einzukalkulieren.

Rohrleitung liefern und komplett montieren:

**01.02.0006 Edelstahl-Rohr 22 x 1,2**
Edelstahl-Rohr 22 x 1,2

Die Nachspeiseleitung für Heizung ist in der Position berücksichtigt.
Menge: 1,000 m

**01.02.0007 Edelstahl-Rohr 28 x 1,2**
Menge: 80,000 m

**01.02.0008 Edelstahl-Rohr 35 x 1,5**
Menge: 140,000 m

**01.02.0009 Edelstahl-Rohr 42 x 1,5**
Menge: 80,000 m

**01.02.0010 Edelstahl-Rohr 54 x 1,5**
Menge: 30,000 m

*Hinweis: Form- oder Verbindungsstück*
Form- oder Verbindungsstück
Geberit Mapress Edelstahl Pressfittings, aus Cr-Ni-Mo-Stahl, Werkstoff Nr.:1.4401 mit Pressindikator, hygieneunterstützendem Verschlussstopfen und Konturdichtringen aus Butylkautschuk (CIIR), schwarz.
Der Dichtring erfüllt alle Hygieneanforderungen wie z. B. KTW-Empfehlung BGA und DVGW W 270. Die Fittings sind zur Verbesserung der Korrosionsbeständigkeitlösungsgeglüht und blankgeglüht.
Formstücke,
wie Rohrnippel, Muffen, Reduktionen, Bögen, T-Stücke, Übergänge unlösbar, Übergänge und Verbindungen lösbar. Durchführungen, Verschlüsse, Anschlüsse, Anschlusswinkel,
sind zu berücksichtigen

**01.02.0011 Form- oder Verbindungsstück DN 40**
Form- oder Verbindungsstück DN 40
wie beschrieben
Menge: 40,000 St

**01.02.0012 Form- oder Verbindungsstück DN 50**
Form- oder Verbindungsstück DN 50
wie beschrieben
Menge: 40,000 St

**01.02.0013 Luftttöpfe aus nahtlosem Siederohr DN 50**
Luftttöpfe aus nahtlosem Siederohr DN 50
für Rohranschluss DN 32, Länge 250 mm, aufgeschweißten Böden und Muffen R 3/8"
Menge: 2,000 St

**01.02.0014 Bi-Metall-Zeigerthermometer**
Bi-Metall-Zeigerthermometer
nach DIN 16203, Klasse 1, Gehäuse aus Edelstahl, Tauchrohr axial aus Messing Länge 80-180 mm je nach Erfordernissen, Anzeigenbereich -30-500°C, mit Tauchhülse aus Stahl Länge 300 mm zum Einbau in Rohrleitung.

Anzeigebereich:  0 - 100 °C
Typ:  NG 80 - 300
Menge: 4,000 St

**01.02.0015 KFE-Entlüftungseinrichtungen DN 10**
KFE-Entlüftungseinrichtungen DN 10
einschließlich Rohrstutzen und Muffe
Menge: 4,000 St

**01.02.0016 KFE-Entleereinrichtung DN 15**
KFE-Entleereinrichtung DN 15
einschließlich Rohrstutzen und Muffe
Menge: 4,000 St

**01.02.0017 Heizungskugelhahn Globo H**
Heizungskugelhahn Globo H
Innengewinde
Gehäuse und Kugel aus korrosionsbeständigem, entzinkungsfreiem Rotguß. Gehäuse rohrförmig für durchlaufende Wärmedämmung.
Kugel mit glattem Durchgang. Wartungsfreie Spindelabdichtung durch zwei O-Ringe. Kugelabdichtung durch PTFERinge.
Knebel aus schlagfestem Kunststoff, Anschläge verdeckt. Knebel auch bei wärmegedämmten Gehäuse von außen bedienbar. Anschluss Innengewinde für Gewinderohr.

Zul. Betriebstemperatur:  TB 120 °C.
Zul. Betriebsüberdruck:  PB 10 bar.

Fabrikat  Heimeier
Heizungskugelhahn DN 40 Globo H,

o.glw.

Fabrikat:  '..........'........................................''

Typ:  '..........'........................................''
Menge: 4,000 St

**01.02.0018 Dichtheitsprüfung der Anlage**
Dichtheitsprüfung der Anlage
Druckprobe an gesamten Heizungsnetz Neubau durchführen.

Die Druckprobe ist zu protokollieren und den Revisionsunterlagen beizulegen.

Abschnittsweise Druckproben vor Fertigstellung der Gesamtanlage sind in der Kalkulation zu berücksichtigen.
Menge: 1,000 psch

**01.02.0019 Stahlkonstruktion**
Stahlkonstruktion

Profilstahlkonstruktion für Tragegerüste, Konsolen, Festpunkte und Gleitlager bestehend aus:

Schlitzschienen, Gewindestäben, Haltern, Grundplatten, Trägerklauen, Trapezhängern, Montagewinkeln, Unterlagsscheiben, Schrauben, Muttern usw. im Baukastenprinzip zu kompletten Befestigungseinheiten kombinierbar. Alle Teile sind aus Stahl feuerverzinkt, und nach statischen Erfordernissen dimensioniert. Der statische Nachweis ist auf Anforderung dem Auftraggeber einzureichen. Kosten hierfür sind in die Einheitspreise einzukalkulieren. Abrechnung nach den Einheitsgewichten der zutreffenden DIN-Normen.

Fabrikat:  Müpro

o.glw.

Fabrikat:  '..........'........................................''

Typ:  '..........'........................................''
Menge: 100,000 kg

#### 01.03 Titel Druckhaltung

*Hinweis: Liefernachweis für Druckhaltung*
Liefernachweis für Druckhaltung
gemäß folgender Beschreibung der nachfolgenden Positionen.

Fabrikat.  Reflex

o.glw.

Fabrikat:  '..........'........................................''

*Hinweis: Druckhaltung:*

**01.03.0001 Membran-Druckausdehnungsgefäß für geschlossene Heizungs- und Kühlwasser-**
Membran-Druckausdehnungsgefäß für geschlossene Heizungs- und Kühlwasseranlagen, gebaut nach DIN EN 13831,
Zulassung gemäß Richtlinie für Druckgeräte 2014/68/EU.

- schlanker Durchmesser 480mm
- Butyl Membrane
- innen & außen beschichtet
- Membran nicht austauschbar
- G1 Anschluss

Typ:  SL 280
Nennvolumen:  280 l
Nutzvolumen max:  140 l
zul. Vorlauft.
Vers.-Anlage:  120 °C
zul. Betriebst.
Membrane:  70 °C
zul. Betriebsüberdruck:  6 bar
Gasvordruck
werksseitig:  1,5 bar
Gasvordruck
eingestellt:  1,2 bar
Durchmesser:  480 mm
Höhe:  1.716 mm
Leergewicht:  41,8 kg
Systemanschluss:  G 1
Farbe:  grau

Fabrikat: Reflex SlimLine SL, 280

o. glw.

Typ: ............................................
Menge: 1,000 St

**01.03.0002 Anschlussgruppe**
Anschlussgruppe
Zur einfachen, fachgerechten Montage
und Wartung von Membrandruckausdehnungsgefäßen in Heizungs-, Kühlwasser- und Wasserversorgungssystemen für Nichttrinkwasser.

Bestehend aus Rohranschlussstück mit
flachdichtender Gefäßanschschlussverschraubung, Füll-/Entleerungs-
kugelhahn G 1/2 und Kappenkugelhahn mit gesicherter Absperrung gemäß DIN EN 12828.

Besonders geeignet für stehende MAG mit
einem flachdichtenden Gewindenippelanschluss z.B. Reflex N, G, S oder
Refix DE, DC.

Typ:  1
Anschluss:  R 1
zul. Betriebsüberdruck:  16 bar
zul. Betriebstemperatur: 120 °C

o. glw.

Typ: ............................................
Menge: 1,000 St

**01.03.0003 Kombinationsarmatur mit Montagebügel**
Kombinationsarmatur mit Montagebügel
zur direkten Verbindung von Nachspeiseeinrichtungen für Heiz- und Kühlwassersysteme mit Trinkwassernetzen inklusive
elektronischer Wasserzählerauswertemöglichkeit.

Im Einzelnen bestehend aus:
- zwei Absperrkugelhähnen,
- Systemtrenner nach DIN 1988-100 bzw.
  DIN EN 1717 (BA), mit integriertem
  Schmutzfänger,
- Wasserzähler mit potenzialfreiem
  Impulsausgang,
- Montagebügel zur horiz. Wandmontage

Typ:  I 0,8
zul. Betriebsüberdruck:  10 bar
zul. Betriebstemperatur: 60 °C
Durchfluß-Kennwert kvs: 0,8 m3/h
Reedkontakt Zyklus:  1 pro 10 l
Anschlusskabel :  2 x 0,14 mm²
  1,5m lang
max. Schaltleistung:  4 W DC
Leergewicht:  1,7 kg
Einbaulänge:  293 mm
Anschluss
Eintritt:  G 1/2
Austritt:  G 1/2

Fabrikat: Reflex Fillset Impuls

o. glw.

Typ: ............................................
Menge: 1,000 St

**01.03.0004 Vakuum-Sprühentgasung**
Vakuum-Sprühentgasung
zur System- und Nachspeisewasserentgasung in geschlossenen Heizwasser- und Kühlkreisläufen, als vollautomatische
Multifunktionseinheit mit "auto start"-Funktion und selbsttätigem
hydraulischen Abgleich des
Entgasungsprozesses sowie Steuerung und Überwachung der Nachspeisefunktion.

Geeignet für die Medien Wasser und
Wasser/Glykolgemisch bis zu einem
Mischungsverhältnis von 50/50%.

Funktionseinheit bestehend aus
für die Wandmontage konstruiertem
Hydraulikteil und elektronischer,
ergonomisch angeordneter Control Smart
Steuerung mit CE Kennzeichen.

Im Hydraulikteil erfolgt die Entgasung
mittels einer Membranpumpe in Verbindung mit einem vertikal angeordneten Messing-Vakuum-Sprührohr. Dieses ist mit Vakuumsprühdüse, Peilrohrentgasung und
Drucküberwachung ausgerüstet.
Die gesamte Einheit befindet sich
schmutzgeschützt in einem Gehäuse aus
expandiertem Polypropylen mit einer
öffenbaren Wartungshaube.

Die Control Smart Steuerung ist in ein
robustes Kunststoffgehäuse integriert,
in der sowohl die Leistungs- und
Kommunikationselektronik und das
Bedientableau mit schmutzunempflindlicher Folientastatur
untergebracht sind.
Bluetooth serienmäßig als
Kommunikationsschnittstelle integriert.
Die Steuerung besitzt eine
vollautomatische Mikroprozessorsteuerung
mit Zeitfunktion, differenzierendem
Fehler- und Parameterspeicher,
LED-Anzeige der Betriebsmodi und
allgemeiner Fehlermeldung, Visualisierung
der Steuerungszustände für Systemdruck
und allen relevanten Betriebs- und
Störmeldungen mit der Control Smart App
via Bluetooth Kommunikation.

Kommunikationselektronik bestehend aus:

- Schnittstelle RS485
  (galvanisch getrennt) für den
  Anschluss optionaler
  Kommunikationskomponenten
- potenzialfreier Ausgang zur
  Weiterleitung der Sammelmeldung
- digitaler Eingang zur
  Signalverarbeitung eines
  Kontaktwasserzählers
- analoger Eingang für die Messung
  der Leitfähigkeit
- Eingang zur
  Nachspeise-Funktionsanforderung über
  externes Signal

Control Smart arbeitet mittels
Plug & Play Funktion zur
eigenständigen Anlagendruckerkennung,
ermöglicht eine drahtlose
Komfortbedienung über eine App für
Smartphones und Tablets für die
Betriebssysteme iOS und Android zur
einfachen Inbetriebnahme und zur
Visualisierung des Anlagenbetriebs.

Folgende Funktionen stehen zur Verfügung:

- automatische Einstellung der Uhrzeit
  und des Datums
- Ein- und Verstellen des
  Mindestbetriebsdrucks p0
- Einschaltzeiten für Dauer- und
  Intervallentgasung können vom Anwender
  frei vergeben und eingetragen werden
- freie Parametrierung von Wochentag und
  Uhrzeit für den Betriebsmodus
  Intervallentgasung inkl. Einer
  Sommerfunktion
- Status-, Warn- und Fehleranzeige zu
  Anlagendruck und Betriebszuständen
  inkl. Diagnosehinweisen und
  Handlungsempfehlungen
- automatische Softwareupdates

Sicherheits- und funktionsrelevante
Parameter sind vor unautorisiertem
Zugriff geschützt.

Steuereinheit komplett montiert und
anschlussfertig nach VDE-Vorschriften
verdrahtet, Netzanschlusskabel und
Netzstecker, Systemanschlüsse mittels
integrierten Absperrungen.

Vakuum-Sprührohrentgasung des Inhalts-,
Füll- und Nachspeisewassers in
selbstoptimierendem Betrieb mit Zyklen
für Dauer-, Intervall- und
Nachspeiseentgasung.
Kontrollierte Nachspeisung über
betriebssicheren Zweiwegemotorkugelhahn.
Die Ansteuerung erfolgt über eine
integrierte Systemdruckauswertung oder
ein externes 230 V Signal
(z.B. einer Druckhaltestation),
mit automatischer Unterbrechung und
Störmeldung bei Überschreitung der
Laufzeit und/oder der Zyklenanzahl.
Die Nachspeisung kann alternativ aus
einem offenen Netztrennbehälter
erfolgen.
Auswertemöglichkeit eines
Kontaktwasserzählers inkl. Optional
möglicher Kapazitätsüberwachung von
Ionentauschern in der Nachspeiseleitung.
Dokumentation und Kontrolle des
Gesamtsystems bezüglich o.g. Parameter.

Typ: S
zul. Betriebsüberdruck: 8 bar
zul. Betriebstemperatur: 70 °C
zul. Umgebungstemperatur: 0…35°C
Spannungsversorgung: 230V/50Hz
elektr. Leistungsaufnahme: <0,2 kW
TiefexBreitexHöhe (mm): 211/340/572
Leergewicht: 12,4 kg
Anschlüsse Nachspeise-,
Druck-, Abströmseite: G 1/2"
Ausscheidegrad gelöste Gase bis: 90%
Ausscheidegrad freie Gase bis: 100%
Teilvolumenstrom Netz bis: 0,050 m³/h
Nachspeisevolumenstrom bis: 0,08m³/h
Mindestzulaufdruck Nachspeisung: 0,1bar
Schalldruckpegel: 55,0 db(A)

Daten der angeschl. Versorgungsanlage
Wasserinhalt: 6 m³
Mindestbetriebsdruck: 0,5 bar
Max. Betriebsdruck: 4,5 bar

Daten der angeschl. Versorgungsanlage
Wasserinhalt: 1.509 l
Wärmeerzeuger SV: 2,5 bar
Vordruck Ausdehnungsgefäß: 1,2 bar
bzw. Mindestbetriebsdruck
Enddruck der Druckhaltung: 2,0 bar
Mindestzulaufdruck Nachsp.: 0,0 bar

Fabrikat: Reflex Servitec

o. glw.

Typ: ............................................
Menge: 1,000 St

**01.03.0005 Inbetriebnahme**
Inbetriebnahme
für eine 1-Pumpen/Kompressor Standardanlage der Produktreihe Variomat,
Reflexomat oder Servitec durch
den Reflex Servicedienst.

Die Inbetriebnahme kann innerhalb
Deutschlands ca. 3 Wochen,
International ca. 6 Wochen nach
entsprechender Beauftragung erfolgen.

Voraussetzungen:
elektrischer und hydraulischer Anschluß
der Steuereinheit, der Zubehörkomponenten und gefüllte Versorgungsanlage.

Die Ausdehnungsgefäße der Druckhaltestation dürfen nicht mit Wasser vorgefüllt sein. Ausreichende Versorgung mit
Füllwasser ist vorzusehen.
Menge: 1,000 St

**01.03.0006 Patronengehäuse,**
Patronengehäuse,
kompakte Basisarmatur zur Aufbereitung
von Füll- und Ergänzungswasser mittels
Ionenaustauschverfahren zum Schutz von
Wärmeerzeugern und Warmwasserheizungsanlagen gemäß VDI 2035.

Patronengehäuse kann in Kombination mit
mit den entsprechenden Patroneneinsätzen (separate Produkte) optional zur Wasserenthärtung oder Wasserentsalzung eingesetzt werden.

Leergehäuse ist montagefertig mit Wandhalterung zur wahlweisen Bestückung
mit einer:

- Fillsoft Enthärtungsharzpatrone (grün)
  FSP 6000 für die Wasserenthärtung

oder einer:

- Fillsoft Zero Mischbettharzpatrone (grau) FZP 3000 für die Wasserentsalzung

Fillsoft I im Einzelnen bestehend aus:

- zylindrischem Polypropylen-Gehäuse mit
  Messinggewindeanschlüssen zur
  Aufnahme einer der o.g. Wasserbehandlungspatronen und opt. Anbringung
  einer Verschneideeinrichtung Reflex
  Softmix,
- Durchflussbegrenzer,
- Absperrkugelhahn mit Probeentnahmehahn

Bauteile werden als kompakte Armatur zum Einbau in die Füll- und Ergänzungswasserleitung angeordnet.

Typ: FG I
zul. Betriebsüberdruck: 8,0 bar
zul. Betriebstemperatur: 5-40 °C
max. Volumenstrom: 360 l/h
kvs: 0,4 m³/h
Anschluss Ein-/Ausgang: Rp 1/2 / Rp 1/2
Patronenplätze: 1
Länge/Tiefe/Höhe: 260/130/600
Gewicht: 1,9 kg

Fabrikat: Reflex Fillsoft I

o. glw.

Typ: ............................................
Menge: 1,000 St

**01.03.0007 Patrone,**
Patrone,
Kationenharzpatrone zur Füll- und Ergänzungswasserenthärtung passend in
das Fillsoft I oder II Patronengehäuse.

Bestehend aus zylindrischer Polypropylen-Patrone gefüllt mit Kationentauscherharz zur Enthärtung von
Füll- und Ergänzungswasser nach z.B.
VDI 2035 und/oder Herstellerangaben
in Warmwasserheizungsanlagen nach
DIN EN 12828.

Typ: FSP 6000
Farbe: grün
Weichwasser-Kapazität: 6.000,0 l °
Durchmesser: 74,0 mm
Länge: 514,00 mm
Gewicht: 1,5 kg

Daten Füll-/Nachspeisewasser

Härte Nachspeisewasser: 12,0 °dH
mögl. Nachspeisemenge : 500 l/Pt
Patronenverwendung: Nachspeisung

Fabrikat: Reflex Fillsoft

o. glw.

Typ: ............................................
Menge: 1,000 St

**01.03.0008 Schlüssel**
Schlüssel

Stabiler Kunststoffschlüssel für das
sichere Lösen und Anziehen der Reflex
Fillsoft Verschraubung zur Erleichterung
des Kartuschenwechsels.
Menge: 1,000 St

**01.03.0009 Schmutz- und Schlammabscheider für Heiz- und Kühlwassersysteme bzw. geschlossene flüssigkeitsgefüllte Anlagensysteme.**
Schmutz- und Schlammabscheider für Heiz- und Kühlwassersysteme bzw. geschlossene flüssigkeitsgefüllte Anlagensysteme.

Geeignet für die Medien Wasser und
Wasser/Glykolgemisch bis zu einem
Mischungsverhältnis von 50/50%.

Armatur für die Entfernung von Partikeln bis zu einer Größe von 5,0 Mikrometer aus dem Flüssigkeitsstrom mit speziell hierfür gestaltetem Einsatz und einem Hochenergie-Dauermagneten.

Magnet besteht aus einem isostatisch
gepressten Neodym-Eisen-Bor Stab, der in
eine Einschraubtauchhülse eingesetzt
ist.

Dadurch Separierung und Fixierung
von ferromagnetischen Partikeln aus dem
Abscheideprozess. Partikel können durch
herausdrehen der Magnethülse aus dem Abscheidergehäuse und deren anschließenden Reinigung dauerhaft und gezielt aus Fluidstrom entfernt werden.

Die Reinigung und Entleerung des
Schmutzsammelraums ist über montierten
Entschlammungskugelhahn möglich.

Typ: D 1 1/4 M
Gehäusewerkstoff: Messing
Einbauvariante: horizontal
Anschlussvariante: Gewinde
Systemanschluss: IG 1 1/4
Abschlammanschluss: G 3/4
max. Betriebsüberduck: 10 bar
max. Betriebstemperatur: 110 °C
max. Volumenstrom: 3,7 m³/h
kvs: 31,8 m³/h
Einbaulänge: 88 mm
Höhe: 152 mm
Durchmesser: 65 mm
Gewicht: 1,3 kg

Fabrikat: Reflex Exdirt Magnet

o. glw.

Typ: ............................................
Menge: 1,000 St

**01.03.0010 Wärmedämmung für Reflex**
Wärmedämmung für Reflex
Exvoid Mikroblasen- oder
Exdirt Schlammabscheider.

Bestehend aus zwei form- und temperaturstabilen, anpassbaren, formschlüssigen
Halbschalen aus Hartschaum, mit Klappverschluß oder Spannband.

Typ:  A/D 22 - 1 1/2
Höhe:  225 mm
Breite:  100 mm
Länge:  108 mm
Dämmstärke:  15 mm
zul. Betriebstemp.:  110°C

Fabrikat Reflex Exiso

o. glw.

Typ: ............................................
Menge: 1,000 St

#### 01.04 Titel Fußbodenheizung mit Zubehör

*Hinweis: Fußbodenheizung*

*Hinweis: Trockenestrich System Lithotherm*
Trockenestrich System Lithotherm

Fabrikat Lithotherm

o.glw.

Fabrikat:  '........................................'

Typ:  '........................................'

**01.04.0001 Heizrohre**
Heizrohre
Aluverbundrohr 14 x 2 mm und gem.
Herstellerangaben verlegen.
Menge: 8000,000 m

*Hinweis*

*Hinweis: Fußbodenheizung Nassestrich*
Fußbodenheizung Nassestrich

Fabrikat Rehau

o.glw.

Fabrikat:  '........................................'

Typ:  '........................................'

gilt für die nachfolgenden Positionen

**01.04.0002 Heizungsrohre**
Heizungsrohre
16 x 1,5 Bund 500 m
mit Hakenklettband vorkonfektioniert
zur Heizungsinstallation auf
System-Platten.
Entsprechend DIN 4726, außenliegende
Sauerstoffsperrschicht aus EVAL.
Zulassungen: DIN CERTCO-
Registernummer: 3V397 PE-Xa.
Eigenschaften: Anwendungsklasse 4 nach
ISO 10508, maximaler
Betriebsdruck 8 bar, maximale
Berechnungstemperatur (Tmax) 70 Grad,
kurzzeitige Störfalltemperatur (Tmal)
100 Grad_
Farbe: Orange
Außendurchmesser: 16,0000 mm
Rohraußendurchm.:16,0000 mm
Wandstärke: 1,5000 mm
Wandstärke Rohr: 1,5000 mm
Menge: 1000,000 m

**01.04.0003 Verlegeplatte**
Verlegeplatte
20-2 mm, EPS 045 DES sg, 4,0 kN/m2, R
Trittschalldämmplatte als Verlegeplatte
für Rohrfussbodenheizung/-kühlung in dem
Verlegesystem
Werkstoff: kombinierte Trittschall- und
Wärmedämmplatte aus
güteüberwachtem Polysterol-Hartschaum
nach EN 13163 mit oberseitig
aufkaschiertem Klettvlies.
CE-Kennzeichnung
Bezeichnungsschlüssel: EPS-EN 13163
L(3)-W(3)-TC(0)-S(5)-P(5)-DS(N)2-BS50-
SDi-CP2
Eigenschaften: Klettvlies zur einfachen
und sicheren Aufnahme der
Rohre ohne Beschädigung der  Platte,
sowie als Feuchtigkeitssperre gegen
Estrichanmachwasser nach DIN 18560,
DIN EN 13813 und DIN EN 1264.
Klettvlies mit aufgedrucktem
Installationsraster zum Zuschneiden der
Verlegeplatte und zum Verlegen der
Rohre im
vorgesehenen Abstand.
Verlegeplatte mit Überlappung an einer
Längsseite und einem einseitigen
selbstklebenden Klebestreifen für
dichtschließenden Plattenverbund.
Bauart A nach DIN 18560 und DIN EN
13813
Mindestbestellmenge: 504 qm
Lieferzeit: auf Anfrage
Baustoffklasse: B2 NACH DIN 4102
Breite: 1.000,0000 mm
Höhe: 20,0000 mm
Länge: 12.000,0000 mm
Trittschallverb. dB:26
dyn.Steifigkeit:30 MN/M3
Brandverhalten: KL. E (EN 13501-1)
Nutzlast: 4,0 KN/M2
Wärmedurchlasswid.:0,4 M2K/W
Wärmeleitfähigkeit: 0,045 W/MK
DOP Nr.:100.KP.20-2.1-1.DE
Menge: 50,000 m2

**01.04.0004 Verlegematte**
Verlegematte
R (Rolle)
als Verlegesystem für Niedrigaufbauten
für Rohrfussbodenheizungen für
die Installation auf geeigneter Dämmung
und tragfähigen Untergründen.
Polymere Tiefziehfolie mit oberseitig
aufkaschiertem Klettvlies und
rückseitig vollflächiger
Klebebeschichtung und Schutzfolie.
Bauart A nach DIN 18560 und DIN EN
13813.
Erkennbares Verlegeraster von 5 cm und
10 cm zur spezifischen
Leistungsanpassung nach DIN EN 1264
durch Aufnahme der PE-Xa Rohre
mit dem
Außendurchmesser von 10-16 mm.
Feuchtigkeitssperre gegen
Estrichanmachwasser nach DIN 18560, DIN EN 13813 und DIN EN 1264 bei
Mindestüberlappung der Längskante von 5
cm und Mindestüberlappung der Querkante von 10cm.
Die max. Nutzlast ist abhängig vom
Untergrund und geeigneter
Zusatzdämmung.
Die Rohranhebung im Bereich der
Mattenüberlappung ist 1,5 mm.
Ausführung: Rolle
Werkstoff: polymere Werkstoffe
Breite gesamt: 930,0000 mm
eff.Verlegefläche:18,83 M2
Länge gesamt: 21.500,0000 mm
Nenndicke DL/DB:1,5000 mm
Brandverhalten: KL. E (EN 13501)
Verlegemaß: 21400X880 MM (LXB)
Menge: 50,000 m2

**01.04.0005 Fixierband**
Fixierband
25 m / 250 Strips
ist einseitig mit Haken versehen und
findet Verwendung für die zusätzliche
Rohrbefestigung an der Matte an augenscheinlich notwendigen Stellen. Zum einfachen Abreißen kleiner Bandstücke ist
_
es jede 100 mm vorperforiert.
Werkstoff: POLYESTER, PP
Menge: 1,000 St

**01.04.0006 Schutzrohr geschlitzt**
Schutzrohr geschlitzt
DN 19, schwarz, f. Rohre 16/17, Bund 50m
als Schutz im Bereich der
Rohreinführungen zum Heizkreisverteiler
sowie
bei der Durchquerung von Dehnfugen im
Estrich gemäß DIN 18560.
Werkseitig geschlitzt zur einfachen und
schnellen Verarbeitung.
Werkstoff: Polyethylen
Eigenschaften: eingestellt für
Wärmefestigkeit bis 105 Grad Celcius.
Farbe: schwarz
Innendurchm.Schutzr:19,0000 mm
Außendurchm.Schutzr:24,0000 mm
Menge: 100,000 m

**01.04.0007 Kugelhahnset G1**
Kugelhahnset G1
für HKV / HKV-D Edelstahl
zum absperrbaren Anschluss der
Heizkreisverteiler HKV und HKV-D
aus Edelstahl sowie HLV aus Edelstahl.
Werkstoff: vernickeltes Messing
bestehend aus:
- Kugelhahn G1 rot mit Überwurfmutter
und Dichtung
- Kugelhahn G1 blau mit Überwurfmutter
und Dichtung für Außengewinde: G 1
Menge: 6,000 St

**01.04.0008 Rohrführungsbogen 90 Grad**
Rohrführungsbogen 90 Grad
für 16 / 17 mm
Rohrführungsbogen 90 Grad
ermöglicht die geschützte und
knickfreie
Rohrumlenkung.
Werkstoff: glasfaserverstärktes
Polyamid
Eigenschaften: Stabiler, schwarzer,
Rohrführungsbogen zum einfachen händischen Einclipsen des Rohres
Temperaturbeständigkeit von -5 C bis
+60 C
Farbe: schwarz
für Rohrabmessung: 16 / 17 MM
Menge: 146,000 St

**01.04.0009 Taupunktwächter TPW**
Taupunktwächter TPW
24 V für Heizen/Kühlen
Taupunktwächter TPW
zum Schutz gegen Betauung. Befestigung
mit Spannband an Rohr, Durchmesser
10 ... 100 mm.
Umschaltkontakt 1A, 24 V (ansprechend
bei 95%, ca. 5% Schaltdifferenz)
sowie Ausgangssignal
0...10V für 70%.... 85% rF.
Gehäuse aus reinweissem, flammwidrigem
Thermoplast mit federnd gelagertem
Taupunktsensor.
Breite: 60,0000 mm
Höhe: 60,0000 mm
Schutzart: IP 40 N. EN 60529
Tiefe: 33,0000 mm
Konformität: CE
Betriebsspannung: 24 V AC/DC +-20%
Leistungsaufn. max.:1 VA
Messbereich: 70 - 85 %RF
Menge: 6,000 St

**01.04.0010 Klebeband**
Klebeband
50 mm x 66 m
Klebeband
zur normgemäßen Verklebung der
Tackerplatten und PE-Abdeckfolie
gemäß DIN 18560.
Werkstoff: Polyester-Folie mit Acrylat-
Kleber.
Eigenschaften: Extrem belastbares
transparentes Klebeband,
Schälfestigkeit(180 Grad) nach
AFERA 4001: 3 N/cm.
Breite: 50,0000 mm
Reißdehnung in %:45
Rollenlänge: 66,0000 m
Reißfestigkeit: 10 N/MM2
Menge: 1,000 St

**01.04.0011 Stellantrieb UNI 24 V**
Stellantrieb UNI 24 V
thermischer Stellantrieb zur
Ansteuerung der Regulierventile der
Heizkreisverteiler sowie der
Thermostatventile der
Industrieverteiler, stromlos
geschlossen.
Hubanzeige mit Anpassungskontrolle an
der Oberseite des Antriebs.
Leichte Montage durch Aufrasten am
Ventiladapterring.
"First-Open-Funktion" für Betrieb der
Flächenheizung in der Bauphase
(vor Montage der Regler) Anpassung an
verschiedene Ventile durch Adapter
möglich. Ventiladapter VA 80 im
Lieferumfang enthalten.
Breite: 44,3000 mm
Höhe: 52,2000 mm
Leistungsaufnahme W:1
Schutzart: IP 54
Tiefe: 48,4000 mm
Konformität: CE
Betriebsspannung: 24 V AC
Hub:4,0000 mm
Stellkraft: 100 N
Zulassung: TÜV
Einschaltstrom: MAX.0,55A MAX100MS
Menge: 73,000 St

**01.04.0012 Klemmringverschraubung**
Klemmringverschraubung
SPEED 16 x 1,5
zum Anschluss der an Heizkreisverteiler und Heizkreisverteiler mit
Durchflussmengenmesser
Werkstoff: Konus und Stützhülse
Messing,Überwurfmutter Messing
vernickelt, O-Ring EPDM, Klemmring und
Trennscheibe Polyamid
Eigenschaften: lösbare Verbindung nach
VOB (DIN 18380) Verbindung für
Außengewinde G 3/4 nach DIN EN 16313
für Rohrabmessung: 16 X 1,5 MM
Menge: 146,000 St

**01.04.0013 Raumregler Bus**
Raumregler Bus
mit Temp.-/Feuchtefühler, weiß (HBW)
Raumregler für
Regelsystem in drahtgebundener (Bus)
Variante.
Merkmale:
weißes LED-Matrix-Display
Temperaturfühler zur Messung der
Raumtemperatur
Feuchtefühler zur Messung der
Raumluftfeuchte
zusätzlicher Temperaturfühler als
Zubehör anschließbar zur Überwachung
der Bodentemperatur oder als Fernfühler
für Raumtemperatur
Bedienung über Drucktaste und 2
kapazitive Tasten
Lichtrahmen zur Signalisierung oder
dezenter Hintergrundbeleuchtung
Spannungsversorgung durch ZOBUS der  Basis
Betrieb an ungeschirmter, nicht
verdrillter 2-Draht-Leitung möglich
Polarität der ZOBUS Leitung muss nicht
beachtet werden
Genauigkeit Temperaturmessung: +/- 0,8
K im Bereich +15 Grad C bis +25
Grad C
darstellbarer Temperaturbereich: 0 Grad
C bis +45 Grad C
Genauigkeit Feuchtemessung: +/-3% im
Bereich 20 bis 80% bei 20 Grad C,
+/- 5% außerhalb
Messbereich Feuchte: 0% bis 100%
CE-Konformität nach EN 60730
Lager-/Transporttemperatur: -25 Grad C
bis +60 Grad C
Gehäusematerial: ABS, PC
Gehäusefarbe: weiß (ähnlich RAL 9003)
Breite: 86,0000 mm
Höhe: 86,0000 mm
Schutzart: IP20
Schutzklasse: III
Tiefe: 21,0000 mm
Zul. Umgebungstemp.:0...50 GRAD C
Zul. Luftfeuchte:<95% R.H.
Gewicht: 0,071 KG

Fabrikat: REHAU NEA SMART 2.0
Menge: 46,000 St

**01.04.0014 Sicherheitstransformator mit**
Sicherheitstransformator mit
Primärspannung 230 VAC,
Sekundärspannung 24
VAC, maximale Leistung 60 VA.
Merkmale:
Primärspannung 230 VAC +/- 15% / 50 Hz
Sekundärspannung 24 VAC +/- 15 % / 50
Hz
Leerlaufleistung < 2,5 W
integrierte thermische Sicherung,
Auslösung bei 130 Grad C
CE Konformität nach EN 61588
Lager-/Transporttemperatur: -25 Grad C
bis +60 Grad C
Gehäusematerial: ABS
Gehäusefarbe: weiß (ähnlich RAL 9003)
Breite: 94,0000 mm
Höhe: 83,5000 mm
Schutzart: IP20
Schutzklasse: II
Tiefe: 66,4000 mm
Zul. Umgebungstemp.:-25...50 GRAD C
Zul. Luftfeuchte:<95% R.H.
Gewicht: 1,4 KG

Fabrikat: REHAU NEA SMART 2.0 Transformator24 V
Menge: 6,000 St

**01.04.0015 Raum-Erweiterungsmodul 24 V zur**
Raum-Erweiterungsmodul 24 V zur
Erweiterung einer  Basis
24V um 4 Räume.
Merkmale:
geeignet für die Regelung der
Raumtemperatur von bis zu 4 Räumen
direkter Anschluss von bis zu 8
Stellantrieben UNI 24 V
Spannungsversorgung durch ZOBUS der  Basis 24 V
Betrieb an ungeschirmter, nicht
verdrillter 2-Draht-Leitung möglich
Polarität der ZOBUS Leitung muss nicht
beachtet werden
Betriebsspannung für Stellantriebe
2 Relais-Ausgänge als potenzialfreie
Kontakte 230 V, 5A zur Ansteuerung
von Pumpen, Wärme- und Kälteerzeuger
und Entfeuchtern
1 digitaler Eingang für Anschluss
Taupunktwächter
pro Regelzone können bis 4
Stellantriebe UNI 24 V betrieben werden
CE-Konformität nach EN 60730
Lager-/Transporttemperatur: -25 Grad C
bis +60 Grad C
Gehäusematerial: ABS/PC
Gehäusefarbe: weiß (ähnlich RAL 9003)
Breite: 125,5000 mm
Höhe: 83,5000 mm
Schutzart: IP20
Schutzklasse: II
Tiefe: 52,6000 mm
Zul. Umgebungstemp.:0...50 GRAD C
Zul. Luftfeuchte:<95% R.H.
Gewicht: 0,222 KG
Menge: 6,000 St

**01.04.0016 Bus/Funk-Hybridlösung**
Bus/Funk-Hybridlösung
Zentrale Regeleinheit des Regelsystems für denenergieeffizienten Betrieb eines
Flächenheizungs- und Kühlungssystems in
Kombinationen mit folgenden
zusätzlichen Funktionen:
Bedarfsgerechte Regelung von
Vorlauftemperaturen
Ansteuerung von Entfeuchtern
Ansteuerung von FanCoils
Mittelwertbildung über mehrere
Raumregler für den Einsatz
in großen Räumen oder Hallen
Für Industrieflächenheizung,
Betonkerntemperierung und
oberflächennahe Betonkerntemperierung
im Heizfall
Überwachung von Boden-, Rücklauf-
und Kerntemperaturen
Zeitgesteuerte Beladefunktion bei
Betonkerntemperierung
In der maximalen Ausbaustufe des Regelsystems können bis
zu 60 Räume, 3 gemischte Kreise, 9
Entfeuchter und 60 FanCoils geregelt
oder angesteuert werden.
Merkmale:
durch Hybridtechnologie geeignet für
alle Raumregler und
Raumfühler in Bus- oder Funktechnologie
WLAN und LAN Schnittstelle für die
Anbindung des Regelsystems an Router und Internet
Systemkonfiguration,
WPS-Schnellverbindung
Erweiterbar zur Anbindung in KNX-
Systeme via KNX Gateway für den
Betrieb des geschlossenen  Flächenheizungs- und
Kühlungssystems.
geeignet für die Regelung der
Raumtemperatur von bis zu 8 Räumen,
erweiterbar um bis zu 4 Räume durch ein
 R-Modul 24 V
direkter Anschluss von bis zu 12
Stellantrieben UNI 24 V
System-Busschnittstelle für die
Anbindung von bis zu 4 weiteren  24 V sowie bis zu 9  U-Modulen zur
Erweiterung der Systemfunktionen
Systembus ist ein 3-Draht RS485 System
und kann mit einer bis zu 500 m
langen Leitung, paarweise verdrillt und
geschirmt, betrieben werden, die
zulässige Länge der Busleitung zwischen
zwei  Basen 24 Vbeträgt 250 m
ZOBUS-Schnittstelle für die Anbindung
von Raumreglern und
Raumfühlern in Bustechnologie und eines
Moduls 24 V
ZOBUS kann mit einer bis zu 100 m
langen Leitung mit 2 Adern, die nicht
verdrillt oder geschirmt sind, ohne
Beachtung der Polarität, betrieben
werden
4 Relais-Ausgänge als potenzialfreie
Kontakte 230 V, 5A zur Ansteuerung
von Pumpen, Wärme- und Kälteerzeuger
und Entfeuchtern
4 digitale Eingänge für Umschaltung
Heizen/Kühlen, Anschluss
Taupunktwächter, Umschaltung
Betriebsart
pro Regelzone können bis 4
Stellantriebe UNI 24 V betrieben werden
Funkfrequenz für
Raumregler und Raumfühler in
Funktechnologie: 869 MHz
Spannungsversorgung durch Zubehör Transformator 24 V
Ausgabe der Spannung VDC zur Versorgung
der Elektronik des U-Moduls 24 V
CE-Konformität nach EN 60730
Lager-/Transporttemperatur: -25 Grad C
bis +60 Grad C
Gehäusematerial: ABS, PC
Gehäusefarbe: weiß (ähnlich RAL 9003)
Breite: 317,0000 mm
Höhe: 83,5000 mm
Schutzart: IP20
Schutzklasse: II
Tiefe: 52,6000 mm
Zul. Umgebungstemp.:0...50 GRAD C
Zul. Luftfeuchte:<95% R.H.
Gewicht: 0,502 KG
Spannungsversorgung:24V/+-15%/50 HZ

Fabrikat: REHAU NEA SMART 2.0 Basis
24 V
Menge: 6,000 St

**01.04.0017 Iso Strip**
Iso Strip
zur Anwendung im Bereich von Heizestrichbewegungs- und Randfugen gemäß
DIN 18560 und zur Erstellung des Ebenenwechsels aus der Dämmebene nach
oben in die Heizestrichebene.
Werkstoff: geschlossenzelliger PE-
Schaum mit vollflächig rückseitig
aufkaschierter PE-Folie mit einer
länggseitigen selbstklebenden
Überlappung.
Breite: 80,0000 mm
Länge: 300,0000 mm
Nenndicke DL/DB:5,0000 mm
Menge: 10,000 St

**01.04.0018 Verteilerschrank**
Verteilerschrank
AP 130/1005, weiß
Zur Aufnahme der
Heizkreisverteiler, Heizkreisverteiler
mit
Durchflussmengenmesser,
Heizleitverteiler und Zubehör.
Werkstoff: Schrank aus Stahlblech
lackiert ähnlich RAL 9016 verkehrsweiß
Eigenschaften: Schrankhöhe 730 mm,
Bautiefe 130 mm, horizontal und
vertikal einstellbare
Verteilerbefestigung, Estrich-
Abschlussblende,
Schranktür mit Verriegelung separat in
Luftpolsterfolie verpackt,
Einbaugehäuse mit Spritzschutz aus
Karton, Klarsichthülle mit Vordrucken
für Druckprüfprotokoll,
Funktionsheizprotokoll und
Heizkreisbeschriftung
auf Türinnenseite.
Breite: 1.005,0000 mm
Höhe: 730,0000 mm
Tiefe: 130,0000 mm
Menge: 6,000 St

**01.04.0019 Verteiler Edelstahl 11 Kreise**
Verteiler Edelstahl 11 Kreise
mit Durchflussindikator
Als Verteiler und Sammler zur Anbindung
der einzelnen Heiz- bzw.
Kühlkreise, vormontiert auf
schallgedämmten Konsolen nach DIN 4109
zur
Montage im Verteilerschrank oder
direkt an der Wand.
Eigenschaften:
Verteilerrohr im Vorlauf mit
integrierten Durchflussindikatoren
(DFI),
Anzeige 0/I (volle Anzeige ab 0,2
l/min), zur Absperrung der
einzelnen Heiz-/Kühlkreise nach DIN EN
1264-4/DIN EN ISO 11855-5.
Sammlerrohr im Rücklauf mit
integrierten Easyflow-Regulierventilen
M
30x1,5 zur direkten Einstellung der
gewünschten Durchflussmenge und
Aufnahme von Stellantrieben. Das
Easyflow-Regulierventil führt
permanent selbstständig einen
automatischen hydraulischen Abgleich
durch. Arbeitsbereich der
Regulierventile 20 kPa bis 60 kPa.
Lieferform:
Kartonverpackt, Dichtheit geprüft,
manueller Entlüfter und drehbarer
Füll- und Entleerungshahn im
Lieferumfang enthalten. Kugelhahn-Set
muss
separat bestellt werden.
Verteilerabgänge: 11
Baulänge gesamt: 651,0000 mm
Bautiefe: 0,0000 mm
Mittenabstand V/R:210,0000 mm
Mittenabstand Wand: VL 40 MM/RL 60 MM
Tiefe gesamt: 80,0000 mm
Mittenabstand HK:50 MM
Max. Dauerbetriebsdruck: 10 BAR
Max. Dauerbetriebstemperatur: 60 GRAD C
Abgang HK:EUROKONUS NACH DIN EN 16313
Primärer Anschluss Verteiler: DN 25 AG FL
Werkstoff Verteiler: EDELSTAHL
Volumenstrom Regulierventil: 20 - 340 L/H
Menge: 3,000 St

**01.04.0020 Verteiler Edelstahl 13 Kreise**
Verteiler Edelstahl 13 Kreise
mit Durchflussindikator
Als Verteiler und Sammler zur Anbindung
der einzelnen Heiz- bzw.
Kühlkreise, vormontiert auf
schallgedämmten Konsolen nach DIN 4109
zur
Montage im Verteilerschrank oder
direkt an der Wand.
Eigenschaften:
Verteilerrohr im Vorlauf mit
integrierten Durchflussindikatoren
(DFI),
Anzeige 0/I (volle Anzeige ab 0,2
l/min), zur Absperrung der
einzelnen Heiz-/Kühlkreise nach DIN EN
1264-4/DIN EN ISO 11855-5.
Sammlerrohr im Rücklauf mit
integrierten Easyflow-Regulierventilen
M
30x1,5 zur direkten Einstellung der
gewünschten Durchflussmenge und
Aufnahme von Stellantrieben. Das
Easyflow-Regulierventil führt
permanent selbstständig einen
automatischen hydraulischen Abgleich
durch. Arbeitsbereich der
Regulierventile 20 kPa bis 60 kPa.
Lieferform:
Kartonverpackt, Dichtheit geprüft,
manueller Entlüfter und drehbarer
Füll- und Entleerungshahn im
Lieferumfang enthalten. Kugelhahn-Set
muss
separat bestellt werden.
Verteilerabgänge: 13
Baulänge gesamt: 751,0000 mm
Mittenabstand V/R:210,0000 mm
Mittenabstand Wand: VL 40 MM/RL 60 MM
Tiefe gesamt: 80,0000 mm
Mittenabstand HK:50 MM
Max. Dauerbetriebsdruck: 10 BAR
Max. Dauerbetriebstemperatur: 60 GRAD C
Abgang HK:EUROKONUS NACH DIN EN 16313
Primärer Anschluss Verteiler: DN 25 AG FL
Werkstoff Verteiler: EDELSTAHL
Volumenstrom Regulierventil: 20 - 340 L/H
Menge: 1,000 St

**01.04.0021 Verteiler Edelstahl 15 Kreise**
Verteiler Edelstahl 15 Kreise
mit Durchflussindikator
Als Verteiler und Sammler zur Anbindung
der einzelnen Heiz- bzw.
Kühlkreise, vormontiert auf
schallgedämmten Konsolen nach DIN 4109
zur
Montage im Verteilerschrank oder
direkt an der Wand.
Eigenschaften:
Verteilerrohr im Vorlauf mit
integrierten Durchflussindikatoren
(DFI),
Anzeige 0/I (volle Anzeige ab 0,2
l/min), zur Absperrung der
einzelnen Heiz-/Kühlkreise nach DIN EN
1264-4/DIN EN ISO 11855-5.
Sammlerrohr im Rücklauf mit
integrierten Easyflow-Regulierventilen
M
30x1,5 zur direkten Einstellung der
gewünschten Durchflussmenge und
Aufnahme von Stellantrieben. Das
Easyflow-Regulierventil führt
permanent selbstständig einen
automatischen hydraulischen Abgleich
durch. Arbeitsbereich der
Regulierventile 20 kPa bis 60 kPa.
Lieferform:
Kartonverpackt, Dichtheit geprüft,
manueller Entlüfter und drehbarer
Füll- und Entleerungshahn im
Lieferumfang enthalten. Kugelhahn-Set
muss
separat bestellt werden.
Verteilerabgänge: 15
Baulänge gesamt: 851,0000 mm
Mittenabstand V/R:210,0000 mm
Mittenabstand Wand: VL 40 MM/RL 60 MM
Tiefe gesamt: 80,0000 mm
Mittenabstand HK:50 MM
Max. Dauerbetriebsdruck: 10 BAR
Max. Dauerbetriebstemperatur: 60 GRAD C
Abgang HK:EUROKONUS NACH DIN EN 16313
Primärer Anschluss Verteiler: DN 25 AG FL
Werkstoff Verteiler: EDELSTAHL
Volumenstrom Regulierventil: 20 - 340 L/H
Menge: 2,000 St

*Hinweis*

*Hinweis*

**01.04.0022 Funktionsheizen Bodenflächen Estrich**
Funktionsheizen Bodenflächen Estrich
DIN EN 1264-4 Zementestrich, einschl. täglichen Kontrollgängen und Dokumentation.
Menge: 1,000 St

**01.04.0023 Elektrisches Anklemmen**
Elektrisches Anklemmen
der bauseits verlegten Kabel und Erstellung Kabelzugliste für den bauseitigen Kabelzug für zuvor beschriebene Anlage
Menge: 1,000 psch

**01.04.0024 Mobile Elektroheizzentrale**
Mobile Elektroheizzentrale
Bereitstellen, Aufbau, Anschließen, Abbau und Betreiben einer mobilen Elektroheizzentrale bis 30 kW, für das Funktionsheizen / Estrichtrocknung, max. 14 Tage. Herstellen Stromanschluss über Baustromverteiler, Anschluss Heizung an Heizgruppe Fußbodenheizung, heizungsseitiges Anschlussmaterial ist einzukalkulieren.
Menge: 14,000 d

#### 01.05 Titel Brandschutz- und Dämmarbeiten

*Hinweis: Hinweis:*
Hinweis:

Kugelhahnen werden mit der Rohrisolierung durchgehend gedämmt.

*Hinweis: Dämmung der freiverlegten Heizungsleitungen:*
Dämmung der freiverlegten Heizungsleitungen:

Dämmschalen aus Mineralfaser, hysrophobiert, nicht brennbar nach DIN 4102, AS-Qualität nach AGI 135, mit Bindedraht umwickelt, 6 Bindungen pro Meter. An Bögen und Abzweigen sind die Schalen nach Herstellerangaben auf Gehrung zuzuschneiden.

Ummantelung mit PVC-Folie 350 my schwer entflammbar, Nähte quellverschweißt, sowie allen Formstücken und Endmanschetten fix und fertig isoliert. Inkl. Formteile, Bögen und Krümmer je mit Schalensegmenten auszuführen.

Folgende Mindeststärken der Dämmschicht bezogen auf eine Wärme- leitfähigkeit von 0,035 W/mK - sind unbedingt aufzuweisen:

bis  DN 20  =  20 mm
  DN 25 - DN 32  =  30 mm
  DN 40 - DN 100 =  DN
  über DN 100  =  100 mm

Fabrikat: Isover Protect 1000 S

o.glw.

Fabrikat:  '........................................'

Typ:  '........................................'

*Hinweis: Dämmung Heizungsleitungen*

**01.05.0001 Edelstahl-Rohr 22 x 1,2**
Menge: 1,000 m

**01.05.0002 Edelstahl-Rohr 28 x 1,2**
Menge: 5,000 m

**01.05.0003 Edelstahl-Rohr 35 x 1,5**
Menge: 10,000 m

**01.05.0004 Edelstahl-Rohr 42 x 1,5**
Menge: 20,000 m

**01.05.0005 Edelstahl-Rohr 54 x 1,5**
Menge: 20,000 m

*Hinweis*

*Hinweis: desgl. wie vor, jedoch ohne Kunststoffmantel jedoch mit Blechmantel*

**01.05.0006 Rohr DN 25**
Menge: 1,000 m

**01.05.0007 Rohr DN 32**
Menge: 20,000 m

**01.05.0008 Rohr DN 40**
Menge: 1,000 m

*Hinweis*

*Hinweis: Vortext Kompaktdämmhülse 50%*
Vortext Kompaktdämmhülse 50%

Dämmung der Verteil- und Heizkörperanschlußleitungen auf dem Rohfußboden im Bereich Erdgeschoss (erdreichberührt) bestehend aus:

Auflage gemäß EnEV, Dämmdicke 1/2

Dämmhülse aus geschlossenzelligen Kompaktdämmschaum mit einer Umhüllung aus reißfestem Faser/ Schaumverbunde und außenseitiger, feuchtigkeitssperrender PE-Folie. Normal entflammbar B2, nach DIN 4102, Wärmeleitfähigkeit 0,040 W/mK bei 40°C Probemitteltemperatur. Form- und Verbindungsstücke sind zusätzlich mit Isolierstreifen zu umwickeln.

Fabrikat:  E. Missel GmbH
  70374 Stuttgart

Typ:  Kompakt-Dämmhülse

o.glw.

Fabrikat:  '........................................'

Typ:  '........................................'

**01.05.0009 Rohr DN 25**
Menge: 30,000 m

**01.05.0010 Rohr DN 32**
Menge: 80,000 m

*Hinweis*

*Hinweis: Vortext Kompaktdämmhülse 100%*
Vortext Kompaktdämmhülse 100%

Dämmung der Verteil- und Heizkörperanschlußleitungen auf dem Rohfußboden im Bereich Erdgeschoss (erdreichberührt) bestehend aus:

Kompakt-Dämmhülse aus geschlossenzelligen Kompaktdämmschaum mit einer Umhüllung aus reißfestem Faser/ Schaumverbunde und außenseitiger, feuchtigkeitssperrender PE-Folie. Normal entflammbar B2, nach DIN 4102, Wärmeleitfähigkeit 0,040 W/mK bei 40°C Probemitteltemperatur. Form- und Verbindungsstücke sind zusätzlich mit Isolierstreifen zu umwickeln.

Fabrikat:  E. Missel GmbH
  70374 Stuttgart

Typ:  Kompakt-Dämmhülse

o.glw.

Fabrikat:  '........................................'

Typ:  '........................................'

**01.05.0011 Rohr DN 25**
Menge: 30,000 m

**01.05.0012 Rohr DN 32**
Menge: 60,000 m

*Hinweis*

*Hinweis: Brandschutzmaßnahmen*
Brandschutzmaßnahmen
im Bereich der Wand- und Deckendurchbrüche

*Hinweis: Dämmung der Rohrleitungen F90/30*
Dämmung der Rohrleitungen F90/30
im Bereich von Brandschutzwänden und Deckendurchbrüchen F90/30, bestehend aus:

Dämmschale mit hochreißfester Alu-Gitterfolie kaschiert, nicht brennbar nach DIN 4102 T1, Schmelzpunkt größer gl. 1000°C, Rohdichte größer gl. 90 kg/m³, nicht rauchgasdicht,  AS-Qualität nach AGI Q 135, sulfidfrei, hydrophobiert gem. AGI Q 136, Rohrschalen mit verzinktem Bindedraht (6 Bindungen je Meter) abbinden, Längs- und Querstöße sind mit selbstklebendem Aluband dichtzukleben, einschl. aller Formstücken  nach den Herstellervorschriften zu liefern und zumontieren. Die Enden sind mit Brandschutzmörtel,  gemäß Herstellervorschriften zu verschließen.

Folgende Mindeststärken der Dämm- schichtbezogen auf eine Wärmeleitfähigkeit von 0,040 W/mK - sind unbedingt aufzuweisen:

Bis DN 20  =  20 mm
ab DN 20 - DN 32  =  30 mm
ab DN 40 - DN 100  =  gleich DN
über DN 100  =  100 mm

Fabrikat: ROCKWOLL Conlit 150 U

od. glw.

gewähltes Fabrikat:  ...............................

gewählter Typ:  ...............................

**01.05.0013 Edelstahl-Rohr 22 x 1,2**
Menge: 1,000 m

**01.05.0014 Edelstahl-Rohr 28 x 1,5**
Menge: 1,000 m

**01.05.0015 Edelstahl-Rohr 35 x 1,5**
Menge: 5,000 m

**01.05.0016 Edelstahl-Rohr 42 x 1,5**
Menge: 1,000 m

*Hinweis: Dämmung der Kälteleitungen*
Dämmung der Kälteleitungen

Alle Form- und Verbindungsteile sind bis einschließlich DN 32 in die lfm. Rohrleitung einzukalkulieren!

*Hinweis: Vorbeschrieb Kältedämmung*
Vorbeschrieb Kältedämmung
zur Tauwasserverhinderung & Energieeinsparung
- Dämmung von metallischen Rohren

Der nachstehenden Leistungsbeschreibung liegen folgende Vertragsbedingungen bzw. Normen und Richtlinien zugrunde:
» VOB (Verdingungsordnung für Bauleistungen)
» DIN EN 13501-1 "Klassifizierung von Bauprodukten und Bauarten zu ihrem Brandverhalten - Teil 1: Klassifizierung mit den Ergebnissen aus den Prüfungen zum Brandverhalten von Bauprodukten"
» Muster-Verwaltungsvorschrift Technische Baubestimmungen - Ausgabe 2019/1 (MVV TB 2019/1) - Teil A2: Brandschutz, Anhang 4, Tabelle 1.2
» DIN 4140: "Dämmarbeiten an betriebs- und haustechnischen Anlagen - Ausführung von Wärme- und Kältedämmungen"
» DIN 18 421 (VOB, Teil C): "Dämmarbeiten an technischen Anlagen" » AGI Q 01 (Dämmarbeiten an betriebstechnischen Anlagen: Nebenleistungen, Abrechnungen)
» Die Verarbeitung hat durch zertifizierte Isolier-Fachbetriebe zu erfolgen.

Kältedämmung mit antibakteriellen Zusatzstoffen an Rohrleitungen mit flexiblem, geschlossenzelligem Schaumstoff auf Basis eines patentierten synthetischen Kautschuks mit verbesserten feuerhemmenden Eigenschaften, geringer Rauchentwicklung, ohne bromierte Flammschutzmittel und ohne PVC und Antimon

Wird beim Herstellungsprozess ohne halogenierte Treibmittel aufgeschäumt und erfüllt die Anforderungen an das nachhaltige Bauen z.B.:
- DGNB QS 3 Kriterium ENV 1.2 - Risiken für die lokale Umwelt (Version 2018)

Synthetischer Kautschuk mit Umwelt-Produktdeklaration Typ III (Environmental Product Declaration, EPD)
Die Typ III-Umwelt-Produktdeklarationen (EPD) bilden die Datengrundlage für die ökologische Gebäudebewertung nach DIN EN 15978 Nachhaltigkeit von Bauwerken - Bewertung der umweltbezogenen Qualität von Gebäuden - Berechnungsmethode. Umwelt-Produktdeklarationen basieren auf internationalen Normen ISO 14025; ISO 14040ff) - sowie der Europäischen DIN EN 15804 und sind deshalb international abgestimmt. Sie sind als Nachweis für Umweltansprüche in der öffentlichen Beschaffung geeignet.

Farbe: Schwarz
Format der Platten: 1,0 m breit, auf Rolle

Wärmeleitfähigkeit bei 0°C Mitteltemperatur (DIN EN 12667): λ 0 °C = 0,036 W/(m·K)
Wasserdampf-Diffusionswiderstand (EN 13469): µ ≥ 7.000 Baustoffklasse: schwerentflammbar, euroklasse B-s2,d0
Leistungserklärung Nr. 0543-CPR-2020-101

Anwendungsbereich:
obere Anwendungsgrenztemperatur: bis +105° C
untere Anwendungsgrenztemperatur: -50°C

Verarbeitung
Alle Nähte sind mit dem Kleber fachgerecht zu verschließen. Zusätzlich ca. alle 2 m ein Plattenende auf das Rohr kleben (Abschottungsverklebung).

Besonders zu beachten:
Der Korrosionsschutz und die Befestigung der Rohrleitungen gehören nicht in das Gewerk Dämmarbeiten. Für die Beurteilung des Arbeitsumfangs, der Verträglichkeit u. ä. ist es jedoch wichtig, dass die relevanten Einzelheiten in den technischen Vorbemerkungen Dämmarbeiten beschrieben sind.

Alle Form- und Verbindungsteile sind bis einschließlich DN 32 in die lfm. Rohrleitung einzukalkulieren.

Fabrikat:  Armacell
Typ:  EVO s2/d0

Fabrikat gewählt:  ...........................

Typ gewählt:  ...........................

**01.05.0017 Edelstahl-Rohrleitung, DN 20**
*** Bezugsbeschreibung
Menge: 10,000 m

**01.05.0018 Edelstahl-Rohrleitung, DN 25**
*** wie Position 01.05.0017
Menge: 10,000 m

**01.05.0019 Edelstahl-Rohrleitung, DN 32**
*** wie Position 01.05.0017
Menge: 10,000 m

**01.05.0020 Edelstahl-Rohrleitung, DN 40**
*** wie Position 01.05.0017
Menge: 20,000 m

**01.05.0021 Edelstahl-Rohrleitung, DN50**
Menge: 20,000 m

**01.05.0022 Form- und Verbindungsteile DN 40**
Form- und Verbindungsteile DN 40
Kältedämmung aus Edelstahl

Dämmung bestehend aus flexiblem, synthetischen Kautschukmaterial in Schlauchform, Farbe schwarz, mit Haftkleberbeschichtung als Selbstklebebeschichtung auf modifizierter Acrylat-Basis mit Gitternetzstruktur und Abdeckung durch PE- Folie. Temperatureinsatzbereich -50°C - +105°C. Stöße und Schnittstellen sind fugendicht zu verkleben. Die Verarbeitungsanleitung des Herstellers ist zu beachten.
Ummantelung aus sendz.-verz. Stahlblech, Blechstärke Nr.: 21 bzw. 0,75 mm, gesickt und mit verz. Blechschrauben befestigt.

Folgende Mindeststärken der Dämmschicht - bezogen auf eine Wärmeleitfähigkeit von 0,035 W/mK - sind unbedingt aufzuweisen:

DN 10 bis DN 80 AF-2 Schläuche selbstklebend
Dämmschichtdicke 11,5 bis 14,5 mm

größer DN 80 AF-3 Schläuche
Dämmschichtdicke 12,5 bis 19 mm

Fabrikat:  Armacell

Fabrikat gewählt:  ...........................

Typ gewählt:  ...........................
Menge: 20,000 St

**01.05.0023 Form- und Verbindungsteile DN 50**
Form- und Verbindungsteile DN 50
Kältedämmung aus Edelstahl
Menge: 20,000 St

#### 01.06 Titel Kernbohrungen

*Hinweis: Hinweis Kernbohrungen Holz:*
Hinweis Kernbohrungen Holz:
Vor Herstellen der Bohrungen in Decken und Wänden müssen diese eingemessen und mit dem Statiker sowie der Bauleitung abgestimmt werden. Herstellen von Bohrungen durch Holzwände oder -decken mittels entsprechendem Werkzeug (Kernbohrgerät, Säge).
Einschließlich aller Nebenarbeiten, wie z. B. Schutz von anderen Bauteilen, Auf- und Abbau, Rüstzeiten, Anfahrten, Entsorgung des Bohrkerns usw.
Gesamtkernbohrlänge ist auf mehrere Bohrungen zu kalkulieren.

**01.06.0001 Bohrungen bis 60 mm**
Menge: 200,000 cm

**01.06.0002 Bohrungen 80 mm**
Menge: 100,000 cm

**01.06.0003 Bohrungen 100 mm**
Menge: 100,000 cm

*Hinweis: Hinweis Kernbohrungen Beton:*
Hinweis Kernbohrungen Beton:

Vor Herstellen der Bohrungen in Decken und Wänden müssen diese eingemessen und mit dem Statiker sowie der Bauleitung abgestimmt werden. Herstellen von Bohrungen durch Betonwände oder -decken mittels Kernbohrgerät.

Einschließlich aller Nebenarbeiten, wie z. B. Probebohrungen, Schutz von anderen Bauteilen, Auf- und Abbau, Rüstzeiten, Anfahrten, Entsorgung des Bohrkerns usw.

Gesamtkernbohrlänge ist auf mehrere Bohrungen zu kalkulieren.

**01.06.0004 Kernbohrung Bohrdurchmesser über 200 bis 250 mm**
Kernbohrung Bohrdurchmesser über 200 bis 250 mm
in der Wand oder Decke aus Beton
Menge: 100,000 cm

**01.06.0005 Kernbohrung Bohrdurchmesser über 250 bis 300 mm**
Kernbohrung Bohrdurchmesser über 250 bis 300 mm
in der Wand oder Decke aus Beton
Menge: 100,000 cm

#### 01.07 Titel Besondere Leistungen

**01.07.0001 Erstellung Montageplanung**
Erstellung Montageplanung
mit Abstimmung Fremdgewerken

Für die Erstellung der Montageplanung Heizung (Digital/Papierform), anhand vorliegender Ausführungsplanung sind alle der dem Auftragnehmer obliegenden Leistungen und Lieferungen mit sämtlichen davon betroffenen Gewerken zu koordinieren.

Wie z.B. Leitungsführungen und Geräteanordnungen untereinander, die
Weitergabe der überprüften, tatsächlichen Leistungsdaten, Absprache von Montageterminen, festlegen der Einbausituation von Fühlern, Trassenfeinabstimmung, Montagehöhen, Kollisionen, Deckenspiegel, Kabelzuglisten, etc. ist selbstständig zu erstellen und zur Genehmigung 4 Wochen vor Ausführung an die Bauleitung einzureichen.

Bei Fabrikatsänderungen hinsichtlich Größen, Gewichte, Schallwerte etc. seitens des Auftragnehmers gegenüber der vom Planer für die Auftragsplanung eingesetzten Fabrikate und Typen hat der Auftragnehmer diese als gleichwertig genehmigen zu lassen und eigenverantwortlich die dazu erforderlichen Umplanungen in Abstimmung mit allen Gewerken vorzunehmen.
Falsch eingebaute Bauteile müssen umgehend auf Kosten des Auftragnehmers wieder demontiert werden.

Abschnittsweise Inbetriebnahme sämtlicher Leistungen des Gewerkes Lüftung nach Bauabschnitten bei vorzeitiger Nutzung von Teilbereichen des Gebäudes vor Fertigstellung der Gesamtanlage sind in der Kalkulation zu berücksichtigen.
Menge: 1,000 psch

**01.07.0002 Abstimmung Montageplanung mit Fremdgewerken**
Abstimmung Montageplanung mit Fremdgewerken

Für die Erstellung der Montageunterlagen, anhand vorliegender Ausführungsplanung sind alle der dem Auftragnehmer obliegenden Leistungen und Lieferungen mit sämtlichen davon betroffenen Gewerken zu koordinieren.

Wie z.B. Festlegung der Rohrführung, (Schmutzwasser- Trinkwasser- Grundleitungen, Heizung, Kälte, E - Leerrohre, Hebeanlagen, Regelanlagen etc., Besprechung der  grundlegenden Vorgehensweise mit dem Bauleiter und Monteur des Auftragnehmers, Vertreter des Bauherren, Architekt und Fachplaner

Leitungsführungen und Geräte- anordnungen untereinander, die Weitergabe der überprüften, tatsächlichen Leistungsdaten, Absprache von Montageterminen, festlegen der Einbausituation von Fühlern, Trassenfeinabstimmung etc.. Die Verantwortung bzgl. der Koordinationspflicht mit allen Gewerken liegt ausschließlich bei den einzelnen Auftragnehmern. Hierfür hat der Auftragnehmer mit einem weisungsbefugten Vertreter an den turnusmäßigen Koordinationsgesprächen teilzunehmen.

Bei Fabrikatsänderungen hinsichtlich Größen, Gewichte, Schallwerte etc. seitens des Auftragnehmers gegenüber der vom Planer für die Auftragsplanung eingesetzten Fabrikate und Typen hat der Auftragnehmer diese als gleichwertig genehmigen zu lassen und eigenverantwortlich die dazu erforderlichen Umplanungen in Abstimmung mit allen Gewerken vorzunehmen.

Der AN ist verpflichtet, sich rechtzeitig über die Lage aller Installationen der übrigen Gewerke zu informieren. Werden Anlagenteile ohne Rücksichtnahme auf andere Installationen montiert, so sind diese im Bedarfsfall ohne Vergütung zu entfernen und neu zu montieren.
Menge: 1,000 psch

**01.07.0003 Einweisung des Betriebs- und Wartungspersonal**
Einweisung des Betriebs- und Wartungspersonal
- bei Bedarf auch mehrmals.
Abstimmen mit dem Bauherrn über die Anzahl der einzuweisenden Personen.

Die Einweisung hat durch einen Fachingenieur des Auftragnehmers zu erfolgen.

Das Betriebs- und Wartungspersonal ist in allen technischen Einrichtungen, die den Leistungsumfang des LV's umfasst, gründlich einzuweisen, so dass das Personal in der Lage ist, die Anlagen selbstständig, störungsfrei zu betreiben.

Hierüber ist ein Einweisungsprotokoll anzufertigen, das den Umfang der erfolgten Einweisung dokumentiert einschl. Gegenzeichnen durch den Bauherren, Mieter, Technischen Mitarbeiter etc.

In den Kosten sind alle Nebenkosten enthalten.
Menge: 1,000 psch

**01.07.0004 Befüllen**
Befüllen
und 3-maliges Nachfüllen des Heizwassernetzes mit aufbereitetem Kesselwasser, gemäß VDI 2035 sowie mehrmaliges Entlüften.
Die Befüllung ist durch eine mobile Anlage durch den AN durchzuführen und ist zu dokumentieren.
Sämtliche erforderliche Verbrauchsmaterialien sind mit einzukalkulieren

Der Mehraufwand durch Befüllen einzelner Teilabschnitte ist mit einzukalkulieren.

Kalkulationshinweis:
Gesamtwasserinhalt: ca. 2,5 m³
Rohwasserhärte ca. 12 °dH
Menge: 1,000 psch

**01.07.0005 Probeentnahme des Heizwassernetzes**
Probeentnahme des Heizwassernetzes
Vor Beginn ist eine Rohwasserprobe zu entnehmen und durch eine aussagekräftige Laboranalyse durch ein zertifiziertes Unternehmen zu dokumentieren.

Nach Inbetriebnahme der Gesamtanlage und einer Betriebszeit von ca. 6 Wochen ist eine weitere Wasserprobe dem Heizungsnetz zu entnehmen und durch eine aussagekräftige Laboranalyse zu dokumentieren. Einschließlich Verbrauchsmaterial.
Menge: 1,000 St

**01.07.0006 Druckprobe**
Druckprobe
für den gesamten Leistungsumfang Heizungsnetz nach DIN 1988-2 durchführen und protokollieren.
Menge: 1,000 psch

**01.07.0007 Hydraulischer Abgleich**
Hydraulischer Abgleich
der sanierten Bereiche des Heizwassernetzes inkl. einregulieren von Strangregulierventilen und Pumpen.
Einregulieren von Strangregulierventilen wie folgt:
-  Einstellung nach Planungsvorgaben
-  Messung des Differenzdruckes an den
  Ventilen mit Messprotokoll
-  Nachparametrierung der Ventile

Der hydraulische Abgleich wird als Teil der Leistung verlangt. Die Volumenströme an den Verbrauchern müssen genau eingehalten werden.
Menge: 1,000 psch

#### 01.08 Titel Wartungsarbeiten

*Hinweis: Wartungsarbeiten Heizung*

**01.08.0001 Wartungsarbeiten Heizung im 1. Betriebsjahr**
Wartungsarbeiten Heizung im 1. Betriebsjahr

Für die gesamte Heizungs-/ Kälteanlage mit Zubehör sind Wartungsarbeiten während der Dauer der Verjährungsfrist für Gewährleistungsansprüche (Vollwartungsvertrag) für die Inspektion und Wartung durchzuführen.
Die Wartungsarbeiten sind jährlich nach den Herstellerangaben durch geschulte Servicetechniker durchzuführen und umfassen die Vorgabe aus VDMA 24186 für die gesamte Technikgewerke mit Zubehör wie Unterstation, Pumpen, Ventile, Armaturen,sicherheitstechnischen Einrichtungen, Enthärtungsanlage, Einrichtungsgegenstände, Hebeanlagen, Regelung etc.

Inbegriffen sind alle Arbeitslöhne, Fahrtkosten, Spesen sowie die Beistellung der erforderlichen Werkzeuge, Geräte und Einrichtungen durch den Auftragnehmer. Ebenso die Nebenkosten für die Inspektion und Wartung gemäß
VDMA Einheitsblatt 24186 bzw. ergänzender Leistungsliste.
Dies beinhaltet die Inspektion aller Geräte und Anlagenteile auf Funktion, Leistung und Zustand sowie Durchführung der für einen störungsfreien Betrieb erforderlichen Watungsarbeiten (DIN 31051 – Instandhaltung).
Insbesondere des Nachschmieren, Konservieren, Reinigen, Nachstellen, Auswechseln und Ergänzen für die
mechanischen und elektrischen Geräte und Anlagenteile.
Vor der Abnahme der Anlage ist eine vollständige Leistungsliste (Leistungsprogramm) für die durchzu- führenden Wartungsarbeiten entsprechend und ergänzend zu VDMA Einheitsblatt 24186 dem Auftraggeber schriftlich mitzuteilen. Ebenso sind Mängel, die bei Durchführung der Wartung und Inspektion an der Anlage festgelegt, und sind dem Auftraggeber schriftlich mitzuteilen.
Über die durchgeführten Wartungsarbeiten ist ein Protokoll zu erstellen.

- Wartungskosten im 1. Betriebsjahr
Menge: 1,000 psch

**01.08.0002 wie vor beschrieben jedoch, Wartungskosten im 2. Betriebsjahr**
Menge: 1,000 psch

**01.08.0003 wie vor beschrieben jedoch, Wartungskosten im 3. Betriebsjahr**
Menge: 1,000 psch

**01.08.0004 wie vor beschrieben jedoch, Wartungskosten im 4. Betriebsjahr**
Menge: 1,000 psch

**01.08.0005 wie vor beschrieben jedoch, Wartungskosten im 5. Betriebsjahr**
Menge: 1,000 psch

#### 01.09 Titel Stundenlohnarbeiten

*Hinweis: Stundenlohnarbeiten*
Die Ausführung der im Leistungsverzeichnis vorgesehenen Stundenlohnarbeiten ist dem AG vor deren Beginn anzuzeigen. Anzuzeigen ist der Umfang der im Einzelfall zu erbringenden Leistungen.

Der Verrechnungssatz für die jeweilige Arbeitskraft umfasst sämtliche Aufwendungen wie Lohn- und Gehaltskosten, Lohn- und Gehaltsneben- kosten, Zuschläge, lohngebundene und lohnabhängige Kosten, sonstige Sozialkosten, Gemeinkosten, Wagnis und Gewinn sowie den Kleingeräteeinsatz.

Für die dem AG angezeigten Stundenlohnarbeiten werden die vereinbarten Stundenverrechnungssätze zuzüglich Umsatzsteuer nach den tatsächlich geleisteten Arbeitszeiten bezahlt. Wegezeiten werden nicht gesondert vergütet.

Verlangt der AG die Ausführung von Leistungen außerhalb der regelmäßigen werktäglichen Arbeitszeit (Mehr-, Sonntags-, Feiertags- und Nachtarbeit), so wird neben den vereinbarten Preisen eine Vergütung für die nachgewiesenen zuschlagspflichtigen Stunden gewährt. Als Vergütung wird für jede geleistete Stunde der Betrag gezahlt, der sich aus der entsprechenden tariflichen Vereinbarung für Mehr-, Sonntags-, Feiertags- und Nachtarbeit zuzüglich der dafür tatsächlichen aufgewendeten Zuschläge errechnet.

**01.09.0001 Kundendienst / Obermonteur**
Menge: 20,000 h

**01.09.0002 Selbst. Monteur**
Menge: 20,000 h

**01.09.0003 Monteur**
Menge: 20,000 h

**01.09.0004 Helfer**
Menge: 20,000 h

### 02 Heizungsinstallation Los 2

#### 02.01 Trockenestrich inkl FBH Lithotherm

*Hinweis: Trockenestrich System Lithotherm*
Trockenestrich System Lithotherm

Fabrikat Lithotherm

o.glw.

Fabrikat:  '........................................'

Typ:  '........................................'

*Hinweis: Abdichtung EG*

**02.01.0001 Untergrundvorbereitung, Abdichtung**
Rohboden für Abdichtung gem. Herstellerangaben
vorbereiten
und reinigen.
Menge: 860,000 m2

**02.01.0002 Abdichtung gegen Bodenfeuchtigkeit**
Liefern und Einbauen
von Abdichtung gegen aufsteigende Bodenfeuchte
auf Stahlbeton Bodenplatte als Abdichtungsbahn aus
Polymerbitumen mit Aluminiumeinlage und
Glasvliesverstärkung, ca. 0,9 mm dick,
sd-Wert = 1500 m, Längsnähte selbstklebend, 10 cm
Stoß-Überlappung, radondicht, emissionsarm (geprüft
nach
AgBB) Kopfstöße der Abdichtungsbahn mit
seblbstklebenden
Anschlussstreifen schließen,
Abdichtungsbahn an aufgehende Betonaufkantung
heranführen/verkleben,
Abdichtungsbahn an Abdichtungsbahnen unterhalb der
Holzschwellen heranführen/verkleben.
Allgemeines bauaufsichtliches Prüfzeugnis ist
vorzulegen.

Einbauort: EG

Produkt: Knauf Abdichtungsbahn Katja Sprint, Knauf
Anschlussstreifen und Katja Sprint Anschlussfix o.glw.

Fabrikat: '..........'........................................''

Typ: '..........'........................................''
Menge: 860,000 m2

**02.01.0003 Anschlussstreifen für Vor- und rückspringende Ecken**
Anschlüsse an Vor- und rückspringende Ecken mit
selbstklebendem Anschlussstreifen aus Polymerbitumen
gem.
Herstellerangeben.

Produkt: Knauf Anschlussstreifen o.glw.

Fabrikat: '..........'........................................''
Typ: '..........'........................................''
Menge: 32,000 St

*Hinweis: Trockenestrich EG*

**02.01.0004 Trockenschüttung, 80mm**
*** Bezugsbeschreibung
Liefern von Trockenschüttung.

Korngröße:  1 - 4 mm (rund und gebrochen)
Schüttdichte trocken: 400-500kg/m3
Druckspannung bei 10 % Stauchung: 52 t/m2
Anlieferungsfeuchte:  max 0,5 % Masse
Wärmeleitfähigkeit: 0,16  W/(mK)

Einbauhöhe:  80mm
Verbrauch: ca. 10l / 1 m² (1cm hoch)

Verarbeitung gem. Herstellerangaben.

Produkt: Liaporfit-Trockenschüttung o.glw.

Fabrikat: '..........'........................................''

Typ: '..........'........................................''
Menge: 80,000 m2

**02.01.0005 Trockenschüttung, 90mm**
*** wie Position 02.01.0004
Einbahöhe: 90 mm
Menge: 460,000 m2

**02.01.0006 Holzfaserdämmplatte, D 20mm**
Liefern von Holzfaserdämmplatte als lastverteilende
Schicht
gem. Herstellerangaben.

Verlegung:  stoßversetzt und dicht gestoßen
Dicke:  d=20mm
Kante:  stumpf
Rohdichte:  ca. 250kg/m3
Nennwert der Wärmeleitfähigkeit: 0,048 W/(m*K)
Druckfestigkeit: = 150kp
Einbauort:  EG (Räume)

Es ist darauf zu achten, dass bei der Verlegung die
Ebenheit
der darunterliegenden Trockenschüttung nicht
beeinträchtigt
wird.

Produkt: Steico base o.glw.

Fabrikat: '..........'........................................''

Typ: '..........'........................................''
Menge: 540,000 m2

**02.01.0007 Holzfaserdämmplatte, D 8mm**
Liefern von Holzfaserdämmplatte als lastverteilende
Schicht
gem. Herstellerangaben.

Verlegung:  stoßversetzt und dicht gestoßen
Dicke:  d=8mm
Kante:  stumpf
Rohdichte:  ca. 230kg/m3
Nennwert der Wärmeleitfähigkeit: 0,050 W/(m*K)
Druckfestigkeit: = 100kp
Einbauort:  EG (Räume)

Produkt: Steico isorel o.glw.

Fabrikat: '..........'........................................''

Typ: '..........'........................................''
Menge: 540,000 m2

**02.01.0008 Trockenestrich-Formplatte, D 45mm**
Liefern von Trockenestrich-Formplatten mit rund
eingearbeiteten Rillen zum Verlegen von Heizrohren.

Plattenmaß:  55 x 25 x 4,5 cm
Material: Kalksplitt-Blähton
Einbau:  7,01 Stk / m²
Gewicht: 65 kg /m²
Einbauort: EG

Kalkulation Menge = Nettofläche Formplatten
Material reicht zur Auslegung von mind. 540m2 bei
Verwendung
der Holz-Profilleisten.

Das System ist gem. Herstellerangaben zu verlegen.
Die Heizrohre werden durch HLS eingebaut.

Die Formplatten sind vor Einbau trocken zu lagern und
zu
transportieren und absolut trocken zu verlegen.

Produkt: Lithotherm Formplatte, o.glw.

Fabrikat: '..........'........................................''

Typ: '..........'........................................''
Menge: 462,000 m2

**02.01.0009 Trockenestrich Holz-Profilleisten**
Liefern von Holz-Profilleisten gem. Herstellerangaben.

Material: Holz
Menge:  2 lfm/Stk bzw. 2,5 lfm / m²
Einbauort: EG

Produkt: Lithotherm Profilleisten, o.glw.

Fabrikat: '..........'........................................''

Typ: '..........'........................................''
Menge: 1350,000 m

**02.01.0010 Randbereiche, verfüllen**
Liefern von Kalksplitt Schüttung zur Füllung der
Randbereiche
und Türduchgänge gem. Vorgaben des Herstellers.

Schüttdichte: ca.1400kg/m3
Streifenbreite: im Durchschnitt ca. 10cm
Dicke:  4,5cm
Estrichfläche EG: 540m2
Kalkulation:  Randbereich = ca. 8% der Estrichfläche

Produkt: H&F Kalksplittschüttung KS1400 o.glw.

Fabrikat: '..........'........................................''

Typ: '..........'........................................''
Menge: 43,500 m2

**02.01.0011 Zulage: Bindemittel**
Bindemittel zur Aushärtung der z.b.
Kalksplittschüttung im
Randbereich gem. Vorgaben des Herstellers.

Produkt: PCI Novoment Z3 o.glw.

Fabrikat: '..........'........................................''

Typ: '..........'........................................''
Menge: 43,500 m2

**02.01.0012 Randdämmstreifen, Holzfaser**
Liefern von Randdämmstreifen aus Holzfaser gem.
Herstellerangaben

Material: Holzfaser
Dicke:  d=10mm
Höhe:  h=200mm
Einbauhöhe: ca. h=190mm
Einbauort: EG

Fabrikat: '..........'........................................''

Typ: '..........'........................................''
Menge: 390,000 m

**02.01.0013 Montage des kompletten Bodenaufbaus EG**
Montage des kompletten v.b. Bodenaufbaus aus Titel 02
"Trockenestrich EG" auf gereinigtem Untergrund, ohne
Heizrohre und Bodenbelag.
Menge: 540,000 m2

**02.01.0014 Abschneiden von überstehenden Randdämmstreifen**
Abschneiden des Randämmstreifens auf OK Formplatte gem.
Bodenaufbau.
Menge: 390,000 m

**02.01.0015 Abstellwinkel**
Liefern und Einbauen
von Abstellwinkeln im Bereich der Türen und Übergängen

Material:  Aluminiumwinkel oder Holzleiste, nach Wahl
  des Bieters
Höhe:  ca. 10cm
Einzellängen:  von 1,0m bis 3,5m (Stoß möglich)
Menge: 38,000 m

*Hinweis: Trockenestrich OG*

**02.01.0016 Untergrundvorbereitung, Schüttung**
Bodenfläche für Trockenschüttung vorbereiten und
reinigen.
Menge: 706,000 m2

**02.01.0017 Kalksplitt-Trockenschüttung, 70mm**
Liefern von Kalksplitt Trockenschüttung als
Nivellierschüttung und Schalldämmung gem.
Herstellerangaben.

Material:  H&F Körnung, Naturgestein
Gewicht:  > 1400kg/m3
Schüttungshöhe: ca. 70 mm
VKV Baustoffklasse:  6
Wärmeleitfähigkeit: 0.65  1.3  W/(mK)

Produkt: H&F Kalksplittschüttung KS1400 o.glw.

Fabrikat: '..........'........................................''

Typ: '..........'........................................''
Menge: 706,000 m2

**02.01.0018 Trittschalldämmplatte MiWo, D 30mm**
Liefern von Trittschalldämmplatte aus MiWo gem.
Herstellerangaben.

Verlegung:  dichtgestoßen im Verband einlagig verlegen
Dicke:  d=30mm
Kante: stumpf
Bemessungswert der Wärmeleitfähigkeit: 0,035 W/(m*K)
Zusammendrückbarkeit: = 3 mm
Dynamische Steifigkeit: =15 MN/m3
Einbauort: OG

Es ist darauf zu achten, dass bei der Verlegung die
Ebenheit
der darunterliegenden Trockenschüttung nicht
beeinträchtigt
wird.

Produkt: Isover Akustic EP 2 o.glw.

Fabrikat: '..........'........................................''

Typ: '..........'........................................''
Menge: 506,000 m2

**02.01.0019 Holzfaserdämmplatte, D 10mm (Räume)**
Liefern von Holzfaserdämmplatte als lastverteilende
Schicht
gem. Herstellerangaben.

Verlegung:  stoßversetzt und dicht gestoßen
Dicke:  d=10mm
Kante:  stumpf
Rohdichte:  ca. 250kg/m3
Nennwert der Wärmeleitfähigkeit: 0,070 W/(m*K)
Druckfestigkeit: = 150kp
Einbauort:  OG

Produkt: Zewotherm, Knauf WF, o.glw.

Fabrikat: '..........'........................................''

Typ: '..........'........................................''
Menge: 506,000 m2

**02.01.0020 Trittschalldämmplatte Holzfaser, D 20mm (Flur)**
Liefern von Trittschalldämmplatte aus Holzfaser gem.
Herstellerangaben.

Verlegung:  stoßversetzt und dicht gestoßen
Dicke:  d=20mm
Kante:  stumpf
Rohdichte:  ca. 150kg/m3
Dynamische Steifigkeit: 50 MN/m3
Einbauort:  OG (Flur)

Es ist darauf zu achten, dass bei der Verlegung die
Ebenheit
der darunterliegenden Trockenschüttung nicht
beeinträchtigt
wird

Produkt: Steico therm SD o.glw.

Fabrikat: '..........'........................................''

Typ: '..........'........................................''
Menge: 200,000 m2

**02.01.0021 Holzfaserdämmplatte, D 20mm (Flur)**
Liefern von Holzfaserdämmplatte als lastverteilende
Schicht
gem. Herstellerangaben.

Verlegung:  stoßversetzt und dicht gestoßen
Dicke:  d=20mm
Kante:  stumpf
Rohdichte:  ca. 250kg/m3
Nennwert der Wärmeleitfähigkeit: 0,048 W/(m*K)
Druckfestigkeit: = 150kPa
Einbauort:  OG (Flur)

Produkt: Steico base o.glw.

Fabrikat: '..........'........................................''

Typ: '..........'........................................''
Menge: 200,000 m2

**02.01.0022 Trockenestrich-Formplatte, D 45mm (OG)**
Nur Liefern von Trockenestrich-Formplatten mit rund
eingearbeiteten Rillen zum Verlegen von Heizrohren.

Plattenmaß:  55 x 25 x 4,5 cm
Material: Kalksplitt
Einbau:  7,01 Stk / m²
Gewicht: 74 kg /m²
Einbauort: OG

Kalkulation Menge = Nettofläche Formplatten
Material reicht zur Auslegung von mind. 706m2 bei
Verwendung
der Holz-Profilleisten.

Das System ist gem. Herstellerangaben zu verlegen.
Die Heizrohre werden durch HLS eingebaut.

Die Formplatten sind vor Einbau trocken zu lagern und
zu
transportieren und absolut trocken zu verlegen.

Produkt: Lithotherm Formplatte, o.glw.

Fabrikat: '..........'........................................''

Typ: '..........'........................................''
Menge: 608,000 m2

**02.01.0023 Trockenestrich Holz-Profilleisten**
Liefern von Holz-Profilleisten gem. Herstellerangaben.

Material: Holz
Menge:  2 lfm/Stk bzw. 2,5 lfm / m²
Einbauort: OG

Produkt: Lithotherm Profilleisten, o.glw.

Fabrikat: '..........'........................................''
Typ: '..........'........................................''
Menge: 1765,000 m

**02.01.0024 Randbereiche, verfüllen**
Liefern von Kalksplitt Schüttung zur Füllung der
Randbereiche
und Türduchgänge gem. Vorgaben des Herstellers.

Schüttdichte: ca.1400kg/m3
Streifenbreite: im Durchschnitt ca. 10cm
Dicke:  4,5cm
Dicke:  4,5cm
Estrichfläche OG: 706m2
Kalkulation:  Randbereich = ca. 8% der Estrichfläche

Produkt: H&F Kalksplittschüttung KS1400 o.glw.

Fabrikat: '..........'........................................''

Typ: '..........'........................................''
Menge: 56,500 m2

**02.01.0025 Zulage: Bindemittel**
Bindemittel zur Aushärtung der z.b.
Kalksplittschüttung im
Randbereich gem. Vorgaben des Herstellers.

Produkt: PCI Novoment Z3 o.glw.

Fabrikat: '..........'........................................''

Typ: '..........'........................................''
Menge: 56,500 m2

**02.01.0026 Randdämmstreifen, Holzfaser**
Liefern von Randdämmstreifen aus Holzfaser gem.
Herstellerangaben

Material: Holzfaser
Dicke:  d=10mm
Höhe:  h=200mm
Einbauhöhe: ca. h=180mm
Einbauort: OG

Fabrikat: '..........'........................................''
Typ: '..........'........................................''
Menge: 570,000 m

**02.01.0027 Montage des kompletten Bodenaufbaus OG**
Montage des kompletten v.b. Bodenaufbaus aus Titel 03
"Trockenestrich OG" auf gereinigtem Untergrund, ohne
Heizrohre und Bodenbelag.
Menge: 706,000 m2

**02.01.0028 Abschneiden von überstehenden Randdämmstreifen**
Abschneiden des Randämmstreifens auf OK Formplatte gem.
Bodenaufbau.
Menge: 390,000 m

**02.01.0029 Abstellwinkel**
Liefern und Einbauen
von Abstellwinkeln im Bereich der Türen und Übergängen

Material:  Aluminiumwinkel oder Holzleiste, nach Wahl
  des Bieters
Höhe:  ca. 10cm
Einzellängen:  von 1,0m bis 3,5m (Stoß möglich)
Menge: 52,000 m
